# Realschule plus Bobenheim-Roxheim
Angebotsaufforderung (GAEB DA XML 3.3, DA83)
Projekt: 18434
Währung: EUR
Ausführungsbeginn: 01.07.2026
Ausführungsende: 15.09.2026
Erstellt mit: GXML Toolbox V3.3 R20220330, ORCA AVA 27 27.00.00, 27.03.2026

## Vorbemerkungen
Vorbemerkungen

Der bestehende Heizraum wurde aufgrund der Absenkung der Gebäudedecke so weit wie möglich entkernt. Aufgrund der Entkernung des Technikraums wurde auch der vorhandene Heizungsverteiler einschließlich Verteilergruppen sowie Anschlussleitungen demontiert. Die Demontagemaßnahme erfolgte in den Osterferien 2026.

Die Neuinstallation der Verteileranlage einschließlich Anschlussleitungen der Gebäude soll bis zum Beginn der Heizperiode 10. September 2026 abgeschlossen sein. Die Gesamtmaßnahme wird in 2 Bauchabschnitte aufgeteilt:

- 1. Bauabschnitt - Verteileranlage und Anschluss der bestehenden Gebäude
  (bis 10. September 2026)
- 2. Bauabschnitt Geothermieanlage mit Wärmepumpen, Spitzenlastkessel und Pufferspeicher (voraussichtlich 2027/2028)

Die Maßnahme in dieser Ausschreibung ist der Aufbau von einem Nieder- und Hochtemperaturverteiler einschließlich Druckhalte- und Entgasungsanlage sowie die Anbindung der Rohrleitungen der bestehenden Gebäude.
Da die Gebäudeleittechnik in einem späteren Zeitpunkt installiert wird, werden alle Pumpen und 3-Wegeventile provisorisch betrieben. Die Pumpen werden mittels Schukostecker an einen bauseitig hergestellten Anschluss betrieben. Die Regelventile werden händisch auf die erforderliche Temperatur eingestellt. Die Wärmelieferung erfolgt von dem bauseitig besehenden Heizcontainer, dieser wird mittels vorhandener EPDM-Schläuche an die vorhandene hydraulische Weiche angeschlossen. Von dieser Weiche aus wird der Niedertemperaturverteiler gespeist, der Hochtemperaturverteiler wird an diesen mittels vorhandener EPDM-Schläuche interimsmäßig bis zum Abschluss des 2. Bauabschnitts angeschlossen.

Grundlagen des Auftrags
Der Bieter erklärt mit Abgabe seines Angebotes, dass er das gesamte LV gelesen hat, alle Beschreibungen
verstanden hat und dieses ohne Einschränkungen anerkennt und die angegebenen Termine einhalten kann.
Der AN ist gehalten, sämtliche Positionen und Massen des gesamten Bauvorhabens voll verantwortlich mit den Planunterlagen zu vergleichen und zu überprüfen.
Bei Unklarheiten im Leistungsbeschrieb hat der AN vor Auftragsvergabe auf diese hinzuweisen, so dass vorab eine Klärung herbeigeführt werden kann (technisches Bietergespräch bzw. Bieterfragen).
Der Auftragnehmer (AN) hat die Bauleistungen nach dem Vertrag auszuführen.
Durch die angebotenen Preise sind alle Leistungen abgegolten, die zur Erzielung des geschuldeten
Bauerfolgs erforderlich sind und sich insbesondere aus der Leistungsbeschreibung mit
Leistungsverzeichnis, der VOB/A, VOB/C sowie der gewerblichen Verkehrssitte ergeben.
Zum Umfang der Leistungen des AN gehört auch die Wahrnehmung und Durchführung von wöchentlichen Besprechungs- und Koordinationsterminen sowie Baustellenbegehungen.
Ausführungsbeschreibungen vor den Positionen gelten für alle entsprechenden Nachfolgepositionen mit den gleichen Leistungsmerkmalen.

Mit den Einheitspreisen sind folgende Leistungen abgegolten:
 - das Vorhalten der Werkzeuge
 - der Transport von Werkzeugen und Materialien
 - die Beaufsichtigung der Montage
 - die Verpackungs- und Frachtkosten
  - der Rücktransport der Werkzeuge und Restmaterialien
 - das Anfertigen der Montagepläne
 - das Erstellen der Revisionszeichnungen

Zusätzliche technische Vorbemerkungen
 - Alle Geräte müssen mit Typenschildern versehen werden, aus welchen die Leistungsdaten entnommen
werden können.
 - Alle Anlagenteile sind so zerlegt anzuliefern, dass Transporte in und durch das Gebäude ohne
Schwierigkeiten erfolgen können.
- Zur Vermeidung von Schallübertragungen muss jede Bohr- bzw. Gerätebefestigung mit
entsprechenden Einlagen versehen werden, die der DIN 4109 entsprechen. Auf Verlangen ist ein Nachweis
entsprechend DIN 52219 von einem zugelassenen Institut oder Sachverständigen kostenfrei für den
Auftraggeber zu erbringen.
 - Rohrdurchführungen durch Wände erhalten eine Umhüllung mit Mineralfasermatten oder
geschlossenzelligen Schaumstoff von mindestens 20 mm Stärke, sodass keine Schallbrücken entstehen können.
 - Sämtliche Rohrleitungen sind spannungsfrei zu montieren. Bei Bedarf sind die erforderlichen Dehnungsausgleicher oder Kompensatoren einzubauen.
- Unnötige Rohrkreuzungen sind zu vermeiden. Die Einzelwiderstände sollen möglichst geringgehalten
werden.
- Alle Rohre sind jeweils einzeln zu isolieren. Der Abstand zwischen den einzelnen Rohren muss hierfür
ausreichend sein.
 - Rohranschlüsse müssen während der Bauzeit zum Schutze vor Verunreinigungen mittels Baustopfen
geschlossen werden.
 - Beim Schneiden und Schweißen der Rohre dürfen keine Querschnittsverengungen entstehen.
Schnittstellen sind zu entgraten.
- Die Rohrleitungen sind abschnittsweise einer Druckprobe zu unterziehen.
- Der Bedarf von Kernbohrungen ist mit einem entsprechenden Antrag anzumelden. Diese sind vor Ort vom
Auftragnehmer anzuzeichnen. Die Ausführung der Kernbohrung erfolgt durch den Auftraggeber.

Besondere Baustellenbedingungen
Direkt neben dem Gebäude wird aktuell ein Neubau der Realschule errichtet. Die in diesem Leistungsverzeichnis ausgeschriebene Maßnahme betrifft jedoch den Bestandsheizkeller unterhalb der Mensa.
Die Technikräume sind über eine Treppe (Breite ca. 70 cm) im Bereich der Mensa bzw. über einen neu errichteten Einbringschacht angrenzend an den Technikraum zu erreichen. Zur Einbringung von Groß-Komponenten kann nach Rücksprache mit dem Bauunternehmen des Neubaus der vorhandene Baukran verwendet werden. Der Einbringschacht muss aufgedeckt und nach der Einbringung wieder regendicht verschlossen werden.
Sämtliche Leistungen werden bei laufendem Schulbetrieb oder in den Schulferien ausgeführt. Während des Schulbetriebs sind alle unfallgefährteten Transporte, Abbrucharbeiten etc. zu vermeiden.
Die Vergütung von Warte- und Stillstandszeiten sowie die Verlängerung der vereinbarten Bauzeit aufgrund von Warte- und Stillstandszeiten ist grundsätzlich ausgeschlossen.
Für Arbeiten außerhalb dieser Zeiten (Nachtarbeiten, Arbeiten an Sonn- und Feiertagen) benötigt der
Auftragnehmer (AN) eine gesonderte Genehmigung. Der Auftragnehmer hat die sich aus dem laufenden Betrieb ergebenden Erfordernisse bei der Bauleitung des Auftraggebers zu erfragen und bei seiner Arbeitsplanung entsprechend zu berücksichtigen.
Die von der Baustelle ausgehenden Emissionen wie Lärmentwicklungen, Staubanfall, Erschütterungen durch Arbeitsgeräte oder fallende Lasten, Streuflug, Funkenflug, Abgase etc. sind zum Schutz der Gebäudenutzer sowie der eigenen Arbeitnehmer zu vermeiden bzw. soweit als möglich einzudämmen.
Die Ausführung von lärmintensiven Stemm- und Bohrarbeiten sind zeitlich mit den Nutzern abzustimmen.
Die Zugänglichkeit der im Gebäude vorhandenen Schächte, Mess- und Absperreinrichtungen ist zu
gewährleisten. Gleiches gilt für die Freihaltung der Verkehrs- und Fluchtwege, Notausgänge und
Feuerwehrumfahrt.
Der AN haftet für alle durch seine Transportfahrzeuge verursachten Schäden am Eigentum des AG.

Angebotspreise
Der Auftragnehmer hat sein Angebot auf der Grundlage der nachfolgenden Leistungsbeschreibung sowie der im Anhang beigefügten Kalkulationsunterlagen und allen sonstigen für die Ausführung des
Bauvorhabens nötigen Unterlagen zu erstellen.
Durch die angebotenen Preise sind alle Leistungen abgegolten, die zur Erfüllung der Bauaufgabe in fix und fertiger Ausführung erforderlich sind, sich aus der Leistungsbeschreibung mit Leistungsverzeichnis, der VOB/B, VOB/C sowie der gewerblichen Verkehrssitte ergeben.
In den Angebotspreisen sind - soweit nachfolgend keine gesonderte Vergütung erfolgt - alle erkennbaren Notwendigkeiten, die sich aus dem Betrieb der Baustelle bzw. aus den örtlichen Gegebenheiten, oder den besonderen Baustellenbedingungen ergeben, in dem zur Erfüllung der Bauaufgabe erforderlichen Umfang
zu berücksichtigen.

In die Angebotspreise einzurechnen sind insbesondere die Kosten für:
- die Baustelleneinrichtung
- die allgemeinen Geschäftskosten
- die Lohn- und Personalkosten einschl. Auslösung
- die Transport- u. Reisekosten
- Betriebsmittel
- Mieten
- Reparaturen
- öffentlich-rechtliche Genehmigungen und Erlaubnisse
- die Baustellenreinigungen
- die Schuttentsorgung einschl. Deponiegebühren
- die Materialvorhaltung
- die Bemusterung soweit gefordert

Dem Bieter/Auftragnehmer wird die Besichtigung der Örtlichkeit zur Gewinnung eigener Eindrücke und
Erkenntnisse vor der Abgabe des Angebotes empfohlen, Nachforderungen aufgrund Unwissenheit der
Gegebenheit können nicht akzeptiert werden.
Bedenken gegen die Ausführung sind dem Auftraggeber mitzuteilen. Ortsbesichtigungen sind nach
vorheriger Terminabsprache möglich.
Der Bieter ist bis zum Ablauf der Bindefrist an sein Angebot (Preis) gebunden. Lohn- und
Materialpreiserhöhungen sind, falls in der nachfolgenden Leistungsbeschreibung keine andere Regelung getroffen ist, einzukalkulieren.

Baustellenordnung
Die allgemeine Ordnung auf der Baustelle sowie die Organisation der Baustelle liegen im Verantwortungsbereich des Auftragnehmers und sind von diesen zu betreiben.
Sämtliche Baubeteiligte sind verpflichtet, ihre Arbeitsbereiche in Ordnung zu halten und dem Bauablauf entsprechend zu organisieren.
Hierzu zählen insbesondere die Reinigung und das Aufräumen der Baustelle in allen Bereichen einschl. der anschließenden öffentlichen Verkehrsflächen. Die Baustelle ist abends besenrein zu verlassen und alle Maschinen, Geräte, Baumaterialien, Bauschutt, etc. sind in dem abgegrenzten Bereich für die Baustelleneinrichtung sicher, sauber zu lagern.
Das Zweckentfremden von Räumen, als Lagerraum oder Pausenraum ist grundsätzlich untersagt. Es dürfen an keiner Stelle des Gebäudes Bautüren mit eigenen Schließungen eingebaut werden.
Die Hausordnung des Auftraggebers ist zu beachten.

Gebote und Verbote
Es besteht Alkohol- und Rauchverbot.
Das Anfertigen von optischen und akustischen Aufnahmen ist nur mit besonderer Genehmigung des AG erlaubt.

Baustelleneinrichtung
Die Kosten für das Einrichten und Räumen der Baustelle einschl. der Vorhaltung der Baustelleneinrichtung sind soweit nachfolgend hierfür keine gesonderte Vergütung vorgesehen ist in dem zur Erfüllung der Bauaufgabe erforderlichen Umfang in die Angebotspreise einzurechnen.

In die Angebotspreise einzurechnen sind insbesondere die Kosten für:
- Herrichten von Flächen der Baustelleneinrichtung sowie der Lager- und Montageflächen
- Einrichten der Baustelle mit allen erforderlichen Maschinen, Geräten, Werkzeugen, Hebezeuge,Transport- und Bauhilfsmitteln, etc.
- Einholung der Genehmigung zur Aufstellung des Baukrans im öffentlichen Straßenbereich (siehe Baustelleneinrichtungsplan) und Übernahme der damit verbundenen Gebühren.
- alle sonstigen Kosten, die der Auftragnehmer zur ordnungsgemäßen Durchführung der Bauaufgabe zu erbringen hat, insbesondere Kosten für:
 · Schutzeinrichtungen nach Vorschriften der BauBG.
 · das Sichern der Baustelle, Zugänge und Arbeitsbereiche
 · Schutzmaßnahmen zur Sicherung vorhandener Bauteile und Einrichtungen, Bäume, Bepflanzungen  etc.
 · Schuttcontainer

Die auf dem Baugelände verfügbaren Flächen und Lagerräume werden dem Auftragnehmer zur
Mitbenutzung überlassen.
Nach Fertigstellung aller Arbeiten sind die betreffenden Flächen und Räume wieder in den ursprünglichen Zustand zurückzuführen.
Zusätzlich erforderliche Flächen sind vom Auftragnehmer auf eigene Kosten selbst zu beschaffen.

Verkehrssituation/ Parkmöglichkeiten
Fahrzeuge des AN bzw. Fahrzeuge seiner Mitarbeiter, Zulieferer und Subunternehmer dürfen das
Schulgelände nur zum Be- und Entladen befahren. Das Parken von Fahrzeugen des AN auf dem Schulgelände wird untersagt.
Es gelten die Vorschriften der Straßenverkehrsordnung. Die zulässige Höchstgeschwindigkeit beträgt10 km.

Materiallieferungen / Materialtransporte
Materiallieferungen und Materialtransporte sind vom Auftragnehmer eigenverantwortlich zu planen und zu organisieren. Hierzu gehört auch die Beschaffung der erforderlichen Erlaubnisse und Genehmigungen.

Energieversorgung
Dem Auftragnehmer (AN) wird gestattet, die in den Baubereichen vorhanden Anschlüsse für Strom und Wasser zu benutzen. Die Verbrauchskosten für Baustrom und Bauwasser sind vom Auftragnehmer zu tragen.
Bei der Schlusszahlung wird ein pauschaler Einbehalt von 0,3 v.H der Schlussrechnungssumme für den Strom- und Wasserverbrauch des AN in Ansatz gebracht.
Die vorhandenen Versorgungsanschlüsse dürfen nur mit ausdrücklicher Genehmigung des AG für die
Zwecke des Auftragnehmers umgebaut werden.
Die Kosten für den Umbau der Versorgungsanschlüsse sind ebenso wie die Kosten für den Rückbau in die Angebotspreise einzurechnen.

Reinigung der Baustelle
Die gesamte Baustelle -innerhalb und außerhalb des Gebäudes- einschl. der anschließenden öffentlichen Flächen ist während der gesamten Bauzeit frei von groben Verschmutzungen, Abfall oder sonstigem Unrat zu halten. Jeder Unternehmer ist verpflichtet, den bei seinen Arbeiten anfallenden Bauschutt auf eigene Kosten zu beseitigen. Sämtliche Arbeitsbereiche sind arbeitstäglich aufzuräumen und einschl. der Zugänge besenrein herzustellen. Bei eventuellen Zuwiderhandlungen behält sich der AG - nach vorheriger Aufforderung und Fristsetzung - vor, die Reinigung auf Kosten der Auftragnehmer von Dritten ausführen zu lassen.

Bemusterung
Alle sichtbaren Materialien, Bauteile, Einrichtungen, Oberflächen sind vor der Beauftragung zu bemustern.
Die Kosten der Bemusterungen sind, soweit im Leistungsverzeichnis hierfür keine gesonderte
Leistungsposition enthalten ist, in die Angebotspreise einzukalkulieren.

Die Bestellung der betreffenden Materialien, Artikel etc. darf erst nach Freigabe der Muster durch den AG erfolgen.

Umweltverträglichkeit der Baumaterialien
Der AG legt größten Wert auf die Verwendung gesundheitlich unbedenklicher Baustoffe.
Alle zur Ausführung/Einsatz kommenden Materialien und die zu ihrer Verarbeitung erforderlichen Hilfsstoffe wie z.B. Kleber, Spachtelmassen, Fugenvergussmasse, etc. müssen umweltverträglich sein und den einschlägigen, örtlichen gesetzlichen Verordnungen und Bestimmungen entsprechen (Verwendungsverbote, Verwendungsbeschränkungen, Baustofflisten).
Sie dürfen in eingebautem Zustand keine gesundheitliche Beeinträchtigung des menschlichen Organismus durch Freisetzen von toxischen Substanzen hervorrufen.
Es dürfen nur HFCKW-freie Stoffe eingebaut werden.

Baustellenumlagen
Der Auftraggeber (AG) führt folgende Maßnahmen durch, die zu den Leistungen des AN gehören:
Baufreiung der Baubereiche, Bereitstellung von Baustrom (Baustromkasten befindet sich im Bereich des Baukrans) und Bauwasser (nach Rücksprache mit dem Hausmeister aus dem Bestandsgebäude) Überlassung von Lagerflächen auf dem Schulgelände.
Entsorgung von nicht zuordenbarem Bauschutt (Containerplatz auf Fläche für Baustelleneinrichtung)
Für die vorgenannten Leistungen schuldet der Auftragnehmer gegenüber dem Auftraggeber die
Kostenerstattung, die wie folgt pauschaliert und von der geprüften Netto-Schlussrechnungssume (nach Abzug eventueller Nachlässe) in Abzug gebracht wird.
0,2 % für Bauleistungsversicherung 0,3 % für Strom- und Wasserverbrauch
0,5 % für die Entsorgung von nicht zuordenbarem Bauschutt und sonstigen Müll

Dokumentation der Baumaßnahme
Nach Abschluss der Baumaßnahme hat der AG eine Dokumentation seiner Leistungen zu erstellen, und diese dem Auftragnehmer in Papierform (3- fach) sowie in Datenform, Formate wie *pdf, *dwg, *xls, *plt, *txi,*doc, zu übergeben.

Die vom AN zu liefernde Dokumentation soll insbesondere die folgenden Unterlagen beinhalten:
- Revisionspläne
- Prüfberichte, Prüfbescheinigungen
- bautechnische Zulassungen
- Entsorgungsnachweise
- Wartungs- und Pflegeanleitungen
- Bedienungsanweisungen
- Messprotokolle
- Produktdatenblätter
- Lieferantennachweise
- Abnahmeprotokolle
- Bautagebücher
- Fotodokumentationen
-
Sämtliche Unterlagen sind mit dem Aufdruck "REVISIONSUNTERLAGEN" zu versehen und zu
unterschreiben.

Demontage-, Abbruch-, Rückbauarbeiten
Die Abbrucharbeiten sind als kontrollierter und umweltgerechter Rückbau unter Beachtung aller
sicherheitsrelevanten Gegebenheiten und mit Rücksicht auf den verbleibenden Bestand auszuführen. Die Abbruchmethoden sind vom Auftragnehmer, unter Beachtung der örtlichen Gegebenheiten,
eigenverantwortlich zu wählen. Es dürfen nur sicherheitstechnisch unbedenkliche Abbruchtechniken
Anwendung finden.
Das Sprengen von Bauteilen mit Explosivstoffen ist grundsätzlich untersagt.
Für schwierigere Abbruchmaßnahmen hat der Auftragnehmer Abbruchanweisungen zu erstellen und diese von den zuständigen Ämtern genehmigen zu lassen. Die Abbruchanweisungen müssen auf der Baustelle vor Beginn der Arbeiten, in genehmigter Form vorliegen. Die Standsicherheit und die uneingeschränkte Funktionstauglichkeit der verbleibenden Bauteile und Anlagen ist zu gewährleisten.
Sämtliche hierzu erforderlichen Schutz-, Sicherungs, - und Ersatzmaßnahmen gehören, auch ohne
besondere Erwähnung, zum Leistungsumfang der Abbrucharbeiten. Das anfallende Abbruchmaterial ist umweltgerecht zu entsorgen. Auf Verlangen des Auftraggebers hat der Auftragnehmer dementsprechende Nachweise vorzulegen.
Eine Schadstoffuntersuchung wurde nicht durchgeführt. Da das Vorhandensein von schadstoffbelastetem Material nicht ausgeschlossen werden kann, wird die Entsorgung von schadstoffbelastetem Material ggf. gesondert vergütet.

Gefährliche Arbeiten
Die Ausführung von sogenannten "gefährlichen Arbeiten" wie bspw. Arbeiten mit offener Flamme oder
Funkenflug, Arbeiten in Räumen mit Gefahrenmeldeanlagen, Arbeiten in strahlen-, brand- und
explosionsgeschützen Bereichen etc. bedürfen der Genehmigung des AG.
Die für die Arbeiten erforderlichen Schutzmaßnahmen sowie das Erstellen von Ausführungsanweisungen und das Einweisen des ausführenden Personals gehören zur Leistung des AN.

Aufmaß und Abrechnung
Die Abrechnung erfolgt nach Aufmaß. Vor Erstellung und Einreichung einer Abschlagsaufmaßrechnung sind die entsprechenden Aufmaße aufzustellen und mit dem Bauüberwacher vor Ort zu überprüfen oder zur Überprüfung einzureichen.
Es werden ausschließlich Abschlagsaufmaßrechnungen akzeptiert, die bereits vom Bauüberwacher
geprüfte und freigegebene Aufmaße enthalten. Im Zuge der Rechnungsprüfung erfolgt keine
Aufmaßprüfung.

Die Aufmaßunterlagen sind wie folgt aufzustellen:

AUFMASSPLÄNE
Grundlage für die Aufmaßpläne sind die Montagepläne zuzüglich gegebenenfalls erforderliche
Detailzeichnungen. In den Aufmaßplänen sind sämtliche Bauteile, Längen und sonstige aufmaßrelevante Angaben darzustellen, so dass eine zweifelsfreie Zuordnung zu den Aufmaßblättern auch für Dritte möglich ist.
Beispielsweise sind Rohrleitungsverläufe mit Einzellängenangaben zu versehen, welche ebenso in den Aufmaßblättern als Längenfolge dokumentiert werden.

AUFMASSBLÄTTER
Sämtliche Aufmaßblätter sind fortlaufend zu nummerieren, mit Datum und Ersteller zu versehen. Auf den Aufmaßblättern sind alle erforderlichen Planbezüge zu dokumentieren.
Die Aufmaßblätter sind plan- oder bereichsbezogen (bspw. Räume etc.) und LV-Positionsbezogen aufzustellen.
In den Aufmaßblättern sind sämtliche Einzellängenangaben chronologisch zu führen, so dass eine
zweifelsfreie Prüfung mit den Aufmaßplänen auch für Dritte möglich ist.

KUMULIERTE AUFMASSLISTE
In der kumulierten Aufmaßliste sind sämtliche LV-Positionsbezogene Summen aus den jeweiligen
Aufmaßblättern mit Benennung des Bezuges auf die jeweiligen Aufmaßpositionen.

Alle Positionen der Ausschreibung enthalten die komplette Lieferung, Montage, Inbetriebnahme und Einregulierung der Komponenten einschließlich allem erforderlichen Klein- und Befestigungsmaterial, auch wenn dies nicht explizit in den einzelnen Positionen beschrieben ist.

## 16 Verteiler Nahwärmeversorgung

### Titel 01 Neumontage

*Hinweis: Rohrleitungen mit Zubehör*
Rohrleitungen mit Zubehör
Schweiß- und Dichtungsmaterial
Kosten für Schweiß- und Dichtungsmaterial sowie Gas und Sauerstoff etc. sind in die Einheitspreise einzukalkulieren.

Alternativ ist eine Verlegung der Anbindeleitungen zu den bestehenden Versorgungsleitungen nach Verteileraufbau in niedrig legierten Edelstahl gemäß nachfolgender Beschreibung möglich.

Rohrleitungen für PWW-, Druckluft und
Industrieanlagen, (nicht für Trinkwasserinstallationen),
aus ferritisch nichtrostendem Chromstahl,
Werkstoff-Nr. 1.4520, nach DIN EN 10088-2,Verbindung mit Pressverbinder aus Edelstahl 1.4301 und DVGW zertifizierter Prüfsicherheit bei unverpresstem Verbinder
über den gesamten Prüfbereich von 22 hPa (22 mbar) bis 0,3
MPa (3 bar) trocken, 0,1 MPa (1 bar) bis 0,65 MPa (6,5 bar) nass, Pressverbindung bis DN 50 mit doppelter
Presskontur (vor und hinter dem Dichtelement),
EPDM-Dichtelement, unlösbar, Rohr und Verbinder im Systemverbund inklusive Systemzulassung.

Die Änderung ist als preisneutral auf Grundlage der Einheitspreise der geschweißten Fittings, etc. zu bewerten. Systemübergänge oder ähnliches werden nicht extra vergütet.

**Ausführungsbeschreibung 1 Mittelschweres Gewinderohr nach DIN 2440**
*Mittelschweres Gewinderohr nach DIN 2440*
Mittelschweres Gewinderohr nach DIN 2440
Rohrleitungen aus mittelschweren Gewinderohren
DIN 2440 nahtlos, schwarz, Verbindung durch Schweißen.

**01.0010 Mittelschweres Gewinderohr DN 15**
*** gemäß Ausführungsbeschreibung 1
Mittelschweres Gewinderohr
Nennweite: DN 15
Menge: 65,000 m

**01.0020 Mittelschweres Gewinderohr DN 20**
*** gemäß Ausführungsbeschreibung 1
Mittelschweres Gewinderohr
Nennweite: DN 20
Menge: 1,000 m

**01.0030 Mittelschweres Gewinderohr DN 32**
*** gemäß Ausführungsbeschreibung 1
Mittelschweres Gewinderohr
Nennweite: DN 32
Menge: 60,000 m

**01.0040 Mittelschweres Gewinderohr DN 40**
*** gemäß Ausführungsbeschreibung 1
Mittelschweres Gewinderohr
Nennweite: DN 40
Menge: 1,000 m

**Ausführungsbeschreibung 2 Nahtloses Stahlrohr nach DIN 2448**
*Nahtloses Stahlrohr nach DIN 2448*
Rohrleitungen aus nahtlosen Stahlrohren DIN 2448,
schwarz, Verbindung durch Schweißen

**01.0050 Nahtloses Stahlrohr DN 50**
*** gemäß Ausführungsbeschreibung 2
Nahtloses Stahlrohr
Nennweite: DN 50
Menge: 44,000 m

**01.0060 Nahtloses Stahlrohr DN 65**
*** gemäß Ausführungsbeschreibung 2
Nahtloses Stahlrohr
Nennweite: DN 65
Menge: 17,000 m

**01.0070 Nahtloses Stahlrohr DN 80**
*** gemäß Ausführungsbeschreibung 2
Nahtloses Stahlrohr
Nennweite: DN 80
Menge: 15,000 m

**01.0080 Nahtloses Stahlrohr DN 125**
*** gemäß Ausführungsbeschreibung 2
Nahtloses Stahlrohr
Nennweite: DN 125
Menge: 14,000 m

**Ausführungsbeschreibung 3 Form- und Verbindungsstücke aus Stahl, schwarz**
*Form- und Verbindungsstücke aus Stahl, schwarz*
Form- und Verbindungsstücke aus Stahl, schwarz
aus Stahl St. 37.0, schwarz,
zum Einschweißen

**01.0090 Bogen DN 15**
*** gemäß Ausführungsbeschreibung 3
Bogen DN 15
Bogen aller Winkelgrade
nach DIN 2605
Nennweite: DN 15
Menge: 56,000 St

**01.0100 Bogen DN 32**
*** gemäß Ausführungsbeschreibung 3
Bogen DN 32
Bogen aller Winkelgrade
nach DIN 2605
Nennweite: DN 32
Menge: 34,000 St

**01.0110 Bogen DN 40**
*** gemäß Ausführungsbeschreibung 3
Bogen DN 40
Bogen aller Winkelgrade
nach DIN 2605
Nennweite: DN 40
Menge: 1,000 St

**01.0120 Bogen DN 50**
*** gemäß Ausführungsbeschreibung 3
Bogen DN 50
Bogen aller Winkelgrade
nach DIN 2605
Nennweite: DN 50
Menge: 23,000 St

**01.0130 Bogen DN 65**
*** gemäß Ausführungsbeschreibung 3
Bogen DN 65
Bogen aller Winkelgrade
nach DIN 2605
Nennweite: DN 65
Menge: 13,000 St

**01.0140 Bogen DN 80**
*** gemäß Ausführungsbeschreibung 3
Bogen DN 80
Bogen aller Winkelgrade
nach DIN 2605
Nennweite: DN 80
Menge: 10,000 St

**01.0150 Bogen DN 125**
*** gemäß Ausführungsbeschreibung 3
Bogen DN 125
Bogen aller Winkelgrade
nach DIN 2605
Nennweite: DN 125
Menge: 6,000 St

**01.0160 T-Stück DN 50**
*** gemäß Ausführungsbeschreibung 3
T-Stück DN 50
nach DIN
Nennweite: DN 50
Menge: 3,000 St

**01.0170 T-Stück DN 65**
*** gemäß Ausführungsbeschreibung 3
T-Stück DN 65
nach DIN
Nennweite: DN 65
Menge: 1,000 St

**01.0180 Reduzierstück DN 32**
*** gemäß Ausführungsbeschreibung 3
Reduzierstück DN 32
Reduzierstück, konzentrisch
in allen erforderlichen Reduzierungen
nach DIN 2616
Nennweite: DN 32
Menge: 2,000 St

**01.0190 Reduzierstück DN 50**
*** gemäß Ausführungsbeschreibung 3
Reduzierstück DN 50
Reduzierstück, konzentrisch
in allen erforderlichen Reduzierungen
nach DIN 2616
Nennweite: DN 50
Menge: 5,000 St

**01.0200 Reduzierstück DN 80**
*** gemäß Ausführungsbeschreibung 3
Reduzierstück DN 80
Reduzierstück, konzentrisch
in allen erforderlichen Reduzierungen
nach DIN 2616
Nennweite: DN 80
Menge: 3,000 St

**01.0210 Reduzierstück DN 100**
*** gemäß Ausführungsbeschreibung 3
Reduzierstück DN 100
Reduzierstück, konzentrisch
in allen erforderlichen Reduzierungen
nach DIN 2616
Nennweite: DN 100
Menge: 2,000 St

**01.0220 Anschlussstück C-Kupplung**
*** gemäß Ausführungsbeschreibung 3
Anschlussstück C-Kupplung für EPDM-Schlauch zum Einschweißen, besehend aus Rohrnippel und Übergang auf C-Kupplung.
Menge: 2,000 St

**01.0230 Blindflansch DN 50**
*** gemäß Ausführungsbeschreibung 3
Blindflansch DN 50
nach DIN 2616
Nennweite: DN 50
PN: 6

Einschließlich Dichtungen und Schrauben.
Menge: 2,000 St

**01.0240 Blindflansch DN 100**
*** gemäß Ausführungsbeschreibung 3
Blindflansch DN 100
nach DIN 2616
Nennweite: DN 100
PN: 6

Einschließlich Dichtungen und Schrauben.
Menge: 2,000 St

**01.0250 Lufttopf DN 80 senkrecht Rp 1 1/4""**
Lufttopf mit einer 1/2‘‘-Entlüftungsmuffe, aus dem Material P235.
Das Bauteil ist werkseitig 100% dichtigkeitsgeprüft und grundiert.
DN80
Einbauvariante: vertikal
Nennvolumen: 1.3 l
Max. zul. Betriebstemperatur: 110 °C
Betriebstemperatur: -10 °C - 110 °C
Betriebsüberdruck: 0 bar - 6 bar
Anschluss: Rp 1 1/4"
Entlüftungsanschluss: Rp 1/2"
Anschlussvariante: Gewinde
Kammergröße: DN80
Einbaulänge: 250 mm
Gewicht: 2.06 kg

Fabrikat / Typ:

'.........................................'
(vom Bieter anzugeben)
Menge: 4,000 St

**01.0260 Lufttopf DN 125 senkrecht Rp 2""**
Lufttopf mit einer 1/2‘‘-Entlüftungsmuffe, aus dem Material P235.
Das Bauteil ist werkseitig 100% dichtigkeitsgeprüft und grundiert.
DN125
Einbauvariante: vertikal
Nennvolumen: 3.8 l
Max. zul. Betriebstemperatur: 110 °C
Betriebstemperatur: -10 °C - 110 °C
Betriebsüberdruck: 0 bar - 6 bar
Anschluss: Rp 2"
Entlüftungsanschluss: Rp 1/2"
Anschlussvariante: Gewinde
Kammergröße: DN125
Einbaulänge: 300 mm
Gewicht: 4.50 kg

Fabrikat / Typ:

'.........................................'
(vom Bieter anzugeben)
Menge: 4,000 St

**01.0270 Lufttopf DN 150 senkrecht Rp 2 1/2"**
Lufttopf mit einer 1/2‘‘-Entlüftungsmuffe, aus dem Material P235.
Das Bauteil ist werkseitig 100% dichtigkeitsgeprüft und grundiert.
DN150
Einbauvariante: vertikal
Nennvolumen: 6.2 l
Max. zul. Betriebstemperatur: 110 °C
Betriebstemperatur: -10 °C - 110 °C
Betriebsüberdruck: 0 bar - 6 bar
Anschluss: Rp 2 1/2"
Entlüftungsanschluss: Rp 1/2"
Anschlussvariante: Gewinde
Kammergröße: DN150
Einbaulänge: 350 mm
Gewicht: 7.36 kg

Fabrikat / Typ:

'.........................................'
(vom Bieter anzugeben)
Menge: 2,000 St

**01.0280 Lufttopf DN 200 senkrecht Rp 3"**
Lufttopf mit einer 1/2‘‘-Entlüftungsmuffe, aus dem Material P235.
Das Bauteil ist werkseitig 100% dichtigkeitsgeprüft und grundiert.
DN200
Einbauvariante: vertikal
Nennvolumen: 15.7 l
Max. zul. Betriebstemperatur: 110 °C
Betriebstemperatur: -10 °C - 110 °C
Betriebsüberdruck: 0 bar - 6 bar
Anschluss: Rp 3"
Entlüftungsanschluss: Rp 1/2"
Anschlussvariante: Gewinde
Kammergröße: DN200
Einbaulänge: 500 mm
Gewicht: 13.86 kg

Fabrikat / Typ:

'.........................................'
(vom Bieter anzugeben)
Menge: 2,000 St

**01.0290 Lufttopf DN 300 senkrecht**
Lufttopf gefertigt aus Material P235.
Das Produkt ist werkseitig 100% dichtigkeitsgeprüft und grundiert.
DN300
Einbauvariante: vertikal
Nennvolumen: 34.4 l
Max. zul. Betriebstemperatur: 110 °C
Betriebstemperatur: -10 °C -
Betriebsüberdruck: 0 bar - 6 bar
Anschluss: 139,7
Anschlussvariante: Anschweißenden
Kammergröße: DN300
Einbaulänge: 500 mm

Fabrikat / Typ:

'.........................................'
(vom Bieter anzugeben)
Menge: 4,000 St

**Ausführungsbeschreibung 4 Anbindung an bestehende Leitung**
*Anbindung an bestehende Leitung*
Anbindung an bestehende Leitung aus schwarzem Stahlrohr herstellen. Einschließlich allem erforderlichen Form-, Verbindungs- und Dichtungsmaterial.

Die Kosten für Schweißmaterial sowie Gas und Sauerstoff etc. sind in die Einheitspreise einzukalkulieren.

**01.0300 Anbindung an bestehende Leitung DN 32**
*** gemäß Ausführungsbeschreibung 4
Anbindung an bestehende Leitung DN 32
Nennweite: DN 32
Menge: 2,000 St

**01.0310 Anbindung an bestehende Leitung DN 50**
*** gemäß Ausführungsbeschreibung 4
Anbindung an bestehende Leitung DN 50
Nennweite: DN 50
Menge: 2,000 St

**01.0320 Anbindung an bestehende Leitung DN 65**
*** gemäß Ausführungsbeschreibung 4
Anbindung an bestehende Leitung DN 65
Nennweite: DN 65
Menge: 2,000 St

**Ausführungsbeschreibung 5 Anbindung an bestehende Nahwärmeleitung**
*Anbindung an bestehende Nahwärmeleitung*
Anbindung an bestehende Nahwärmeleitung
aus vernetztem Polyethylen herstellen.
Einschließlich allem erforderlichen Form-, Verbindungs- und Dichtungsmaterial.

Die Kosten für Schweißmaterial sowie Gas und Sauerstoff etc. sind in die Einheitspreise einzukalkulieren.

**01.0330 Anbindung an bestehende Leitung DN 125**
*** gemäß Ausführungsbeschreibung 5
Anbindung an bestehende Leitung DN 125
Nennweite: DN 125

Fabrikat / Typ: Uponor / Exoflex VIP Thermo Single
Menge: 2,000 St

**01.0340 Anschluss an Vor- und Rücklauf EPDM-Schläuche des Hotmobils**
Anschluss an Vor- und Rücklauf EPDM-Schläuche des Hotmobils herstellen, alle Übergänge sind bereits vorhanden.

Einschließlich Dichtungsmaterial, Schrauben etc.
Menge: 1,000 St

**01.0350 Anschluss an Vor- und Rücklauf EPDM-Schläuche als Verbindungsleitung**
Anschluss an Vor- und Rücklauf EPDM-Schläuche als Verbindungsleitung der Verteiler. alle Übergänge sind bereits vorhanden.

Einschließlich Dichtungsmaterial, Schrauben etc.
Menge: 2,000 St

**01.0360 Anschluss an Vor- und Rücklauf hydraulische Weiche (Bestand) herstellen**
Anschluss an Vor- und Rücklauf hydraulische Weiche (Bestand) herstellen.
DN 125, PN 6
Einschließlich Flansche, Dichtungsmaterial, Schrauben und Reinigung der Dichtflächen.
Menge: 2,000 St

**01.0370 Anschluss an Vor- und Rücklauf Warmwasserbereiter**
Anschluss an Vor- und Rücklauf Warmwasserbereiter herstellen
DN 25
Einschließlich Übergänge und Dichtungsmaterial.
Menge: 1,000 St

**01.0380 Anschluss an Entwässerungsleitung herstellen**
Anschluss an bestehende Entwässerungsleitung DN 75 herstellen.
Einschließlich Anschlussmaterial, Dichtungsmaterial.
Menge: 2,000 St

**01.0390 Übergangsflansch auf C-Kupplung**
Übergangsflansch auf C-Kupplung

Fertigen eines Übergangsflansches DN 100, PN 6, auf C-Kupplung zur Aufnahme eines EPDM-Schlauches.
Menge: 2,000 St

**Ausführungsbeschreibung 6 Rohrleitungen aus Kupfer nach DIN EN 1057**
*Rohrleitungen aus Kupfer nach DIN EN 1057*
Rohrleitungen aus Kupfer nach DIN EN 1057
Ausführungsbeschr. Rohrleitungen aus Kupfer nach DIN EN 1057 SF-Cu und DVGW-GW 392 mit Gütezeichen RAL
und DVGW-Zeichen

Verbindung mit Pressverbinder aus
Kupfer, Rotguss oder Siliziumbronze,
mit Contur und DVGW zertifizierter
Prüfsicherheit bei unverpresstem Verbinder
über den gesamten Prüfbereich von
22 hPa (22 mbar) bis 0,3 MPa (3 bar) trocken,
0,1 MPa (1 bar) bis 0,65 MPa (6,5 bar) nass,
Pressverbindung bis DN 50 mit doppelter
Presskontur (vor und hinter dem Dichtelement),
EPDM-Dichtelement, unlösbar,
mit DVGW-Baumusterprüfzertifikat

**01.0400 Rohrleitungen DN 15, 18 x 1,0**
*** gemäß Ausführungsbeschreibung 6
Rohrleitungen DN 15, 18 x 1,0
Kupferrohr nach DIN EN 1057
18 x 1,0 mm
Menge: 12,000 m

**01.0410 Bogen DN 15**
*** gemäß Ausführungsbeschreibung 6
Bogen DN 15
Press-Bogen in den erforderlichen Winkelgraden,
aus Kupfer mit Contur 18mm
Menge: 10,000 St

**01.0420 Übergangsstück 18 mm**
*** gemäß Ausführungsbeschreibung 6
Übergangsstück 18 mm
Press-Übergangsstück mit Contur,
aus Rotguss oder Siliziumbronze
18 mm
Menge: 3,000 St

**01.0430 T-Stück DN20 / DN15**
*** gemäß Ausführungsbeschreibung 6
T-Stück DN20 reduziert auf DN15
Press-T-Stück, aus Kupfer mit Contur 22 mm
Menge: 1,000 St

*Hinweis: Abwasserleitung aus PP-Rohr*

**01.0440 Abwasserleitung aus PP-Rohr DIN EN 1451-1, DN/OD 50**
Abwasserleitung aus PP-Rohr DIN EN 1451-1,
heißwasserbeständig (bis 95 Grad C) und schallgedämmt, mit
mehrschichtigem Aufbau, für Schmutzwasser, DN/OD 50,
Verbindung mit Steckmuffe, einschl. Dichtringen, Verlegung in
Gebäuden, Form- und Verbindungsstücke werden gesondert
vergütet, Rohrbefestigungen sind in den Meterpreis
einzukalkulieren,
Arbeitshöhe des Montageortes bis 3,5 m über der Standfläche
des hierfür erforderlichen Gerüstes.
Menge: 5,000 m

**01.0450 Abwasserleitung aus PP-Rohr DIN EN 1451-1, DN/OD 75**
Abwasserleitung aus PP-Rohr, Leistung wie zuletzt in vollem
Wortlaut beschrieben, jedoch DN/OD 75.
Menge: 1,000 m

**01.0460 Passstück Abwasserleitung PP-Rohr, DN/OD 50**
Passstück bis 50 cm, für Abwasserleitung, aus PP-Rohr DIN EN 1451-1, heißwasserbeständig (bis 95 Grad C) und
schallgedämmt, mit mehrschichtigem Aufbau, DN/OD 50.
Menge: 3,000 St

**01.0470 Bogen 15-90Grad Abwasserleitung PP-Rohr, DN/OD 50**
Bogen, 15 bis 90 Grad, für Abwasserleitung, aus PP-Rohr
DIN EN 1451-1, heißwasserbeständig (bis 95 Grad C) und
schallgedämmt, mit mehrschichtigem Aufbau, DN/OD 50.
Menge: 2,000 St

**01.0480 Abzweig bis 45Grad Abwasserleitung PP-Rohr, DN/OD 75**
Abzweig, bis 45 Grad, abgehende Stutzen mit Steckmuffe für
Abwasserleitung, aus PP-Rohr DIN EN 1451-1,
heißwasserbeständig (bis 95 Grad C) und schallgedämmt, mit
mehrschichtigem Aufbau, DN/OD 75.

Einbau in bestehende Abwasserleitung (Enthärtungsanlage).
Menge: 1,000 St

**01.0490 Reduzierstück Abwasserleitung PP-Rohr, DN/OD 75**
Reduzierstück, für Abwasserleitung, aus PP-Rohr DIN EN
1451-1, heißwasserbeständig (bis 95 Grad C) und
schallgedämmt, mit mehrschichtigem Aufbau, DN/OD 75, 2.
DN/OD 50.
Menge: 2,000 St

**01.0500 Muffe Abwasserleitung PP-Rohr, DN/OD 75**
Muffe Abwasserleitung PP-Rohr, DN/OD 75
Muffe für Abwasserleitung, aus PP-Rohr DIN EN 1451-1, heißwasserbeständig bis (95 Grad C) und schallgedämmt mit mehrschichtigem Aufbau, DN/OD 75
Menge: 1,000 St

**Ausführungsbeschreibung 7 Rohrschelle, mittelschwere Ausführung**
*Rohrschelle, mittelschwere Ausführung*
Rohrschelle, mittelschwere Ausführung
Verzinkt, Baureihe 5, mit geprüfter 8 mm Schalldämmeinlage und Sechskantmuffe M8 / M10 / M12.
Einschließlich Gewindenippel, U-Scheiben, Muttern und Gewindeplatten oder Dübeln, für Einzel- und Sammelbefestigung auf Schienen.

Angebotenes Fabrikat/Typ:

'............................................................'
(vom Bieter auszufüllen)

**01.0510 Rohrschelle DN 15**
*** gemäß Ausführungsbeschreibung 7
Rohrschelle
Nennweite: DN 15
Menge: 44,000 St

**01.0520 Rohrschelle DN 32**
*** gemäß Ausführungsbeschreibung 7
Rohrschelle
Nennweite: DN 32
Menge: 30,000 St

**01.0530 Rohrschelle DN 50**
*** gemäß Ausführungsbeschreibung 7
Rohrschelle
Nennweite: DN 50
Menge: 32,000 St

**01.0540 Rohrschelle DN 65**
*** gemäß Ausführungsbeschreibung 7
Rohrschelle
Nennweite: DN 65
Menge: 9,000 St

**01.0550 Rohrschelle DN 80**
*** gemäß Ausführungsbeschreibung 7
Rohrschelle
Nennweite: DN 80
Menge: 8,000 St

**01.0560 Rohrschelle DN 125**
*** gemäß Ausführungsbeschreibung 7
Rohrschelle
Nennweite: DN 125
Menge: 8,000 St

**01.0570 Geruchverschluss Abwasserleitung PP-Rohr, DN/OD 50**
Geruchverschluss, senkrechter Einlauf, waagerechter Auslauf,
mit Trichter, für Abwasserleitung, aus PP-Rohr DIN EN 1451-1,
heißwasserbeständig (bis 95 Grad C), DN/OD 50.
Menge: 2,000 St

**Ausführungsbeschreibung 8 Flanschen-Absperrventil**
*Flanschen-Absperrventil*
Flanschen-Absperrventil
in Kurzbaulänge EN 558-1/14, einteiliges Gehäuse aus EN-GJL-
250, Durchgangsventil mit Schrägsitzhydraulik mit Handrad,
Drosselkegel, Stellungsanzeige, Feststellvorrichtung, geschützter innenliegender Hubbegrenzung und Isolierkappe mit Taupunktsperre, Kompakt-Drosselkegel voll EPDM-ummantelt als weichdichtende Durchgangs- und Rückdichtung, Spindelabdichtung mit
EPDM- Profilring, wartungsfrei, -10 bis 120°C, voll isolierbar nach EnEV, nichtdrehende Spindel aus 1.4021 mit geschütztem, außenliegendem Gewinde, nichtsteigendes Handrad, mit Außenanstrich, konstruiert, gefertigt, geprüft und
gekennzeichnet nach Europäischer Druckgeräterichtlinie 97/23
EG.

Einschließlich Gegenflanschen, Schrauben, Muttern und Dichtungen.

Angebotenes Fabrikat/Typ:

'............................................................'
(vom Bieter auszufüllen)

**01.0580 Flanschen-Absperrventil DN 32**
*** gemäß Ausführungsbeschreibung 8
Flanschen-Absperrventil DN 32

Druckstufe: PN 6
Nennweite: DN 32
Menge: 6,000 St

**01.0590 Flanschen-Absperrventil DN 50**
*** gemäß Ausführungsbeschreibung 8
Flanschen-Absperrventil DN 50

Druckstufe: PN 6
Nennweite: DN 50
Menge: 10,000 St

**01.0600 Flanschen-Absperrventil DN 65**
*** gemäß Ausführungsbeschreibung 8
Flanschen-Absperrventil DN 65

Druckstufe: PN 6
Nennweite: DN 65
Menge: 5,000 St

**01.0610 Flanschen-Absperrventil DN 80**
*** gemäß Ausführungsbeschreibung 8
Flanschen-Absperrventil DN 80

Druckstufe: PN 6
Nennweite: DN 80
Menge: 3,000 St

**01.0620 Flanschen-Absperrventil DN 100**
*** gemäß Ausführungsbeschreibung 8
Flanschen-Absperrventil DN 100

Druckstufe: PN 6
Nennweite: DN 100
Menge: 4,000 St

**01.0630 Flanschen-Absperrventil DN 125**
*** gemäß Ausführungsbeschreibung 8
Flanschen-Absperrventil DN 125

Druckstufe: PN 6
Nennweite: DN 125
Menge: 5,000 St

**Ausführungsbeschreibung 9 Einklemm-Rückschlagventil**
*Einklemm-Rückschlagventil*
Einklemm-Rückschlagventil
in Kurzbaulänge EN 558-1/49 (früher DIN 3202/3 K4), DN 15-100
Gehäuse aus Messing (-30°C bis 250°C), DN 125-200 Gehäuse aus Grauguss (-10°C bis 250°C), wartungsfrei, Zentrierung mittels Gehäuse, Abdichtung mittels federbelasteter Platte bzw. Kegel, Führung von Platte bzw. Kegel mittels Niro-Stahlbolzen in Dreipunktlage, Platte bzw. Kegel in zwei Ausführungen, metallisch aus Nirostahl oder EN-GJL-250, zur Geräuschminderung
aus Kunststoff oder EN-GJL- 250 mit O-Ring, asbest-, FCKW-,
PCB-frei, DN 125-200 mit Außenanstrich, konstruiert, gefertigt, geprüft und gekennzeichnet nach
Europäischer Druckgeräterichtlinie 97/23 EG.

Einschließlich des Mehrpreises für die längeren Schrauben.

Angebotenes Fabrikat/Typ:

'............................................................'
(vom Bieter auszufüllen)

**01.0640 Einklemm-Rückschlagventil DN 32**
*** gemäß Ausführungsbeschreibung 9
Einklemm-Rückschlagventil DN 32

Druckstufe: PN 6
Nennweite: DN 32
Menge: 2,000 St

**01.0650 Einklemm-Rückschlagventil DN 50**
*** gemäß Ausführungsbeschreibung 9
Einklemm-Rückschlagventil DN 50

Druckstufe: PN 6
Nennweite: DN 50
Menge: 2,000 St

**01.0660 Einklemm-Rückschlagventil DN 65**
*** gemäß Ausführungsbeschreibung 9
Einklemm-Rückschlagventil DN 65

Druckstufe: PN 6
Nennweite: DN 65
Menge: 1,000 St

**01.0670 Einklemm-Rückschlagventil DN 80**
*** gemäß Ausführungsbeschreibung 9
Einklemm-Rückschlagventil DN 80

Druckstufe: PN 6
Nennweite: DN 80
Menge: 1,000 St

**01.0680 Einklemm-Rückschlagventil DN 125**
*** gemäß Ausführungsbeschreibung 9
Einklemm-Rückschlagventil DN 125

Druckstufe: PN 6
Nennweite: DN 125
Menge: 1,000 St

**Ausführungsbeschreibung 10 Abgleichventil**
*Abgleichventil*
Abgleichventil

Flanschen-Strangregulier- und Absperrventil, weich dichtend,
mit Ultraschallsensorik, zur Messung von Durchflussmenge und Temperatur ohne Mediumsberührung, in Verbindung m.
Messcomputer für gleichbleibende Messgenauigkeit unabhängig von Mindestdifferenzdrücken. Feststellvorrichtung,
Hubbegrenzung, skalierte Stellungsanzeige oberhalb des
Handrades, Isolierkappe mit Taupunktsperre.
Baulänge DIN EN 558-1 Reihe 1, Gehäuse einteilig, zum Einsatz in Heizungs-, Lüftung- und Klimaanlagen sowie Kühlkreisläufen.
Durchgangsventil mit Schrägsitzhydraulik, voll isolierbar nach
HeizAnlV, nichtdrehende Spindel mit geschütztem,
außenliegendem Gewinde, nichtsteigendes Handrad, Kompakt-
Drosselkegel voll EPDM-ummantelt als weichdichtende
Durchgangs- und Rückdichtung, Spindelabdichtung mit EPDM-
Profilring,wartungsfrei.
Konstruiert, gefertigt, geprüft und gekennzeichnet nach
Europäischer Druckgeräterichtlinie 97/23 EG.
Gehäuse: JL1040 (5.1301)
Spindel: 1.4021
Handradkappe: ohne
min. Mediumtemp.: -10 °C
max. Mediumtemp.: 120 °C
Druckstufe:  PN 16
Nennweite:  DN 15-350

Einschließlich Gegenflanschen, Schrauben, Muttern, Dichtungen und Messcomputer.

Angebotenes Fabrikat/Typ:

'............................................................'
(vom Bieter auszufüllen)

**01.0690 Abgleichventil DN 32**
*** gemäß Ausführungsbeschreibung 10
Abgleichventil DN 32

Nennweite: DN 32
Druckstufe: PN 16
Menge: 2,000 St

**01.0700 Abgleichventil DN 50**
*** gemäß Ausführungsbeschreibung 10
Abgleichventil DN 50

Nennweite: DN 50
Druckstufe: PN 16
Menge: 2,000 St

**01.0710 Abgleichventil DN 65**
*** gemäß Ausführungsbeschreibung 10
Abgleichventil DN 65

Nennweite: DN 65
Druckstufe: PN 16
Menge: 1,000 St

**01.0720 Abgleichventil DN 80**
*** gemäß Ausführungsbeschreibung 10
Abgleichventil DN 80

Nennweite: DN 80
Druckstufe: PN 16
Menge: 1,000 St

**01.0730 Abgleichventil DN 125**
*** gemäß Ausführungsbeschreibung 10
Abgleichventil DN 125

Nennweite: DN 125
Druckstufe: PN 16
Menge: 1,000 St

**Ausführungsbeschreibung 11 Schmutzfänger mit Flanschanschluss**
*Schmutzfänger mit Flanschanschluss*
Flanschen-Schmutzfänger
mit Einfachsieb, Schrägsitzausführung, Baulänge EN 558-1/1
(früher DIN 3202-1/F1), Gehäuse aus EN-GJL-250 (früher GG-
25), -10 bis 300°C, mit Entleerungsschraube im Deckel, mit Stiftschrauben, voll isolierbar nach EnEV, asbest-, FCKW-, PCB-frei,
mit Außenanstrich, konstruiert, gefertigt,
geprüft und gekennzeichnet nach Europäischer Druckgeräterichtlinie 97/23 EG.
Einschließlich Gegenflanschen, Schrauben, Muttern und
Dichtungen.

Angebotenes Fabrikat/Typ:

'............................................................'
(vom Bieter auszufüllen)

**01.0740 Schmutzfänger mit Flanschanschluss DN 32**
*** gemäß Ausführungsbeschreibung 11
Schmutzfänger mit Flanschanschluss DN 32
Druckstufe: PN 6
Nennweite: DN 32
Einschließlich Gewindeflansche
Menge: 2,000 St

**01.0750 Schmutzfänger mit Flanschanschluss DN 50**
*** gemäß Ausführungsbeschreibung 11
Schmutzfänger mit Flanschanschluss DN 50
Druckstufe: PN 6
Nennweite: DN 50
Einschließlich Gewindeflansche
Menge: 2,000 St

**01.0760 Schmutzfänger mit Flanschanschluss DN 65**
*** gemäß Ausführungsbeschreibung 11
Schmutzfänger mit Flanschanschluss DN 65
Druckstufe: PN 6
Nennweite: DN 65
Einschließlich Gewindeflansche
Menge: 1,000 St

**01.0770 Schmutzfänger mit Flanschanschluss DN 80**
*** gemäß Ausführungsbeschreibung 11
Schmutzfänger mit Flanschanschluss DN 80
Druckstufe: PN 6
Nennweite: DN 80
Einschließlich Gewindeflansche
Menge: 1,000 St

**01.0780 Schmutzfänger mit Flanschanschluss DN 125**
*** gemäß Ausführungsbeschreibung 11
Schmutzfänger mit Flanschanschluss DN 125
Druckstufe: PN 6
Nennweite: DN 125
Menge: 1,000 St

*Hinweis: Wärmemengenzähler Altbau/Hausmeister*

**01.0790 Ultraschall-Wärmezähler, Qp = 10 m3/h, Einbaulänge 300 mm**
Ultraschall-Wärmezähler, Qp = 10 m3/h, Einbaulänge 300 mm, Flanschanschluss DN40, Fühler Ø 6 mm x 100 mm
Der Wärmezähler bzw. der Wärme-/Kombizähler misst den Volumenstrom statisch mittels Ultraschallmessprinzip. Aufputzvariante. Der Zähler zeichnet sich durch hohe Messgenauigkeit sowie Verschleissfreiheit und stabiles Langzeitverhalten aus. Er übermittelt den aktuellen Verbrauchswert, die Monatswerte, den Stichtagswert aber auch Errormeldungen an den zugehörigen Datensammler.
Das Rechenwerk kann mit diversen Fühlern, verschiedenen Spannungsversorgungen und 2 Kommunikationsmodulen bestückt werden.

Über ein Display wird der individuelle Verbrauch dargestellt.

Der Ultraschall-Zähler wird im Wohn- und Gewerbebereich für die Erfassung des Wärme- oder Wärme-/Kälteenergieverbrauchs eingesetzt.

Technische Daten:
- Messgenauigkeit: MID Klasse 2, EN 1434
- Produktnorm: EN 1434
- Spannungsversorgung: Ohne, siehe Zubehör
- Nenndurchfluss: 10 m³/h
- Einbaulänge: 300 mm
- Stichtag: 01.01
- Nenndruck / PN Klasse: PN 25
- Messbereich Temperatur: Verarbeitungseinheit: 0...180 °C, Strömungsmessbereich: 5...130 °C
- Temperaturansprechgrenze: Wärme: 0.2 K, Kälte: 0.2 K
- Messelement Temperatur: Pt500
- Fühler: Pocket long 6 x 100 mm
- Kommunikation: Ohne, siehe Zubehör
- Anzeige: kWh
- DN: 40
- Zählertyp: Wärme
- Montageort: Zählereinbau: Rücklauf
- Abmessungen (B x H x T): 143 x 42 x 136 mm
- Gewährleistung: 24 Monate

Angebotenes Fabrikat/Typ:

'............................................................'
(vom Bieter auszufüllen)
Menge: 1,000 St

**01.0800 Netzmodul AC 110/230 V**
Netzmodul AC 110/230 V für vorbeschriebenen Wärmemengenzähler
Es kann in AC 110 V oder AC 230 V Netzen zur Spannungsversorgung der Zähler verwendet werden. Die Kabellänge beträgt 1,5 m.
Angebotenes Fabrikat/Typ:

'............................................................'
(vom Bieter auszufüllen)
Menge: 1,000 St

**01.0810 M-Bus Modul für vorbeschriebenen Wärmemengenzähler**
M-Bus Modul für vorbeschriebenen Wärmemengenzähler

Technische Daten:
- Kommunikation: M-Bus
Angebotenes Fabrikat/Typ:

'............................................................'
(vom Bieter auszufüllen)
Menge: 1,000 St

*Hinweis: Wärmemengenzähler Grundschule*

**01.0820 Ultraschall-Wärmezähler, Qp = 6 m3/h, Einbaulänge 260 mm**
Ultraschall-Wärmezähler, Qp = 6 m3/h, Einbaulänge 260 mm, Anschlussgewinde G 1 1/4", Fühler DS M10x1 mm x 38 mm
Der Wärmezähler bzw. der Wärme-/Kombizähler misst den Volumenstrom statisch mittels Ultraschallmessprinzip. Aufputzvariante. Der Zähler zeichnet sich durch hohe Messgenauigkeit sowie Verschleissfreiheit und stabiles Langzeitverhalten aus. Er übermittelt den aktuellen Verbrauchswert, die Monatswerte, den Stichtagswert aber auch Errormeldungen an den zugehörigen Datensammler.
Das Rechenwerk kann mit diversen Fühlern, verschiedenen Spannungsversorgungen und
2 Kommunikationsmodulen bestückt werden.

Über ein Display wird der individuelle Verbrauch dargestellt.

Der Ultraschall-Zähler wird im Wohn- und Gewerbebereich für die Erfassung des Wärme- oder Wärme-/Kälteenergieverbrauchs eingesetzt.

Technische Daten:
- Messgenauigkeit: MID Klasse 2, EN 1434
- Produktnorm: EN 1434
- Spannungsversorgung: Ohne, siehe Zubehör
- Nenndurchfluss: 6 m³/h
- Einbaulänge: 260 mm
- Stichtag: 01.01
- Nenndruck / PN Klasse: PN 16
- Messbereich Temperatur: Verarbeitungseinheit: 0...180 °C, Strömungsmessbereich: 5...130 °C
- Temperaturansprechgrenze: Wärme: 0.2 K, Kälte: 0.2 K
- Messelement Temperatur: Pt500
- Fühler: Direct short M10; 1 x 38 mm
- Kabellänge Fühler: 1,5 m
- Kommunikation: Ohne, siehe Zubehör
- Anzeige: kWh
- Anschluss-gewinde: G 1¼"
- Zählertyp: Wärme
- Montageort: Zählereinbau: Rücklauf
- Abmessungen (B x H x T): 143 x 42 x 136 mm
- Gewährleistung: 24 Monate

Angebotenes Fabrikat/Typ:

'............................................................'
(vom Bieter auszufüllen)
Menge: 1,000 St

**01.0830 Netzmodul AC 110/230 V**
Netzmodul AC 110/230 V für vorbeschriebenen Wärmemengenzähler
Es kann in AC 110 V oder AC 230 V Netzen zur Spannungsversorgung der Zähler verwendet werden. Die Kabellänge beträgt 1,5 m.

Angebotenes Fabrikat/Typ:

'............................................................'
(vom Bieter auszufüllen)
Menge: 1,000 St

**01.0840 M-Bus Modul für vorbeschriebenen Wärmemengenzähler**
M-Bus Modul für vorbeschriebenen Wärmemengenzähler
Technische Daten:
- Kommunikation: M-Bus

Angebotenes Fabrikat/Typ:

'............................................................'
(vom Bieter auszufüllen)
Menge: 1,000 St

*Hinweis: Pumpen*

**01.0850 Redundanz Neubau**
Redundanz Neubau
Hocheffizienz-Pumpe elektronisch geregelt,
Nassläufer-Umwälzpumpe, Synchronmotor nach ECM-Technologie und integrierter Leistungsregelung zur stufenlosen Differenzdruckregelung. Einsetzbar für alle Heizungs-, Lüftungs- und Klimaanwendungen.
Serienmäßig mit:
- Vorwählbare Regelungsarten zur optimalen Lastanpassung: Δp-c (Differenzdruck constant), Δp-v (Differenzdruck variabel)
- 3 Drehzahlstufen (n = konstant)
- LED Anzeige zum Einstellen des Sollwerts und Anzeige Fehlermeldungen
- Elektroanschluss mit Stecker
- Störleuchte und Kontakt für Sammelstörmeldung
- Wärmedämmschale

Bei Flanschpumpen - Flanschausführungen:
- Standardausführung für Pumpen DN 32 bis DN 65: Kombiflansch PN 6/10 (Flansch PN 16 nach EN 1092-2) für Gegenflansche PN 6 und PN 16
- Standardausführung für Pumpen DN 80 / DN 100: Flansch PN 6 (ausgelegt PN 16 nach EN 1092-2) für Gegenflansch PN 6

Betriebsdaten
Fördermedium: Wasser 100 %
Medientemperatur: 20,00 °C
Angefragter Volumenstrom: 11,86 m³/h
Angefragte Förderhöhe: 5,00 m
Min. Medientemperatur: -20 °C
Max. Medientemperatur: 110 °C
Min. Umgebungstemperatur: -20 °C
Max. Umgebungstemperatur: 40 °C
Maximaler Betriebsdruck: 10 bar
Mindestzulaufhöhe bei 50°C: 7 m
Mindestzulaufhöhe bei 95°C: 15 m
Mindestzulaufhöhe bei 110°C: 23 m

Motordaten
Energieeffizienzindex (EEI): ≤ 0.2
Netzanschluss: 1~230 V +-10 %%, 50 Hz
Strom (min): 3,5 A
Strom (max): 3,5 A
Motornennleistung: 0,67 kW
Drehzahl min.: 800 1/min
Drehzahl max.: 2.800 1/min
Leistungsaufnahme: 0,8 kW
Leistungsaufnahme: 800 W
Störaussendung: EN 61800-3;2004+A1;2012 / Wohnbereich (C1)
Störfestigkeit: EN 61800-3;2004+A1;2012 / Industriebereich (C2)
Elektromagnetische Verträglichkeit:
Isolationsklasse: F
Schutzart: IPX4D
Kabelverschraubung: 2 x M20x1.5
Schalldruckpegel:

Werkstoffe
Pumpengehäuse: 5.1301/EN-GJL-250
Laufrad: PPE/PS-GF30
Welle: 1.4028
Lager: Kohlegraphit

Einbaumaße
Pumpenanschluss: DN 65, PN 6/10
Pumpenanschluss: DN 65, PN 6/10
Baulänge: 340 mm
Gewicht netto ca.: 25,8 kg
Einschließlich Gegenflansche, Dichtungen, Schrauben und Kabelanschluss mit Schukostecker 16A, Kabellänge 5m.

Angebotenes Fabrikat/Typ:

'.................................................'
(vom Bieter auszufüllen)
Menge: 1,000 St

**01.0860 Mensa/Pausenhalle**
Mensa/Pausenhalle

Hocheffizienz-Pumpe elektronisch geregelt,
Nassläufer-Umwälzpumpe, Synchronmotor nach ECM-Technologie und integrierter Leistungsregelung zur stufenlosen Differenzdruckregelung. Einsetzbar für alle Heizungs-, Lüftungs- und Klimaanwendungen.
Serienmäßig mit:
- Vorwählbare Regelungsarten zur optimalen Lastanpassung: Δp-c (Differenzdruck constant), Δp-v (Differenzdruck variabel)
- 3 Drehzahlstufen (n = konstant)
- LED Anzeige zum Einstellen des Sollwerts und Anzeige Fehlermeldungen
- Elektroanschluss mit Stecker
- Störleuchte und Kontakt für Sammelstörmeldung
- Wärmedämmschale

Bei Flanschpumpen - Flanschausführungen:
- Standardausführung für Pumpen DN 32 bis DN 65: Kombiflansch PN 6/10 (Flansch PN 16 nach EN 1092-2) für Gegenflansche PN 6 und PN 16
- Standardausführung für Pumpen DN 80 / DN 100: Flansch PN 6 (ausgelegt PN 16 nach EN 1092-2) für Gegenflansch PN 6

Betriebsdaten
Fördermedium: Wasser 100 %
Medientemperatur: 20,00 °C
Angefragter Volumenstrom: 3,27 m³/h
Angefragte Förderhöhe: 5,00 m
Min. Medientemperatur: -20 °C
Max. Medientemperatur: 110 °C
Min. Umgebungstemperatur: -20 °C
Max. Umgebungstemperatur: 40 °C
Maximaler Betriebsdruck: 10 bar
Mindestzulaufhöhe bei 50°C: 5 m
Mindestzulaufhöhe bei 95°C: 12 m
Mindestzulaufhöhe bei 110°C: 18 m

Motordaten
Energieeffizienzindex (EEI): ≤ 0.2
Netzanschluss: 1~230 V +-10 %%, 50 Hz
Strom (min): 2,4 A
Strom (max): 2,4 A
Motornennleistung: 0,45 kW
Drehzahl min.: 950 1/min
Drehzahl max.: 4.600 1/min
Leistungsaufnahme: 0,55 kW
Leistungsaufnahme: 550 W
Störaussendung: EN 61800-3;2004+A1;2012 / Wohnbereich (C1)
Störfestigkeit: EN 61800-3;2004+A1;2012 / Industriebereich (C2)
Elektromagnetische Verträglichkeit:
Isolationsklasse: F
Schutzart: IPX4D
Kabelverschraubung: 2 x M20x1.5
Schalldruckpegel:

Werkstoffe
Pumpengehäuse: 5.1301/EN-GJL-250
Laufrad: PPS-GF40
Welle: 1.4028
Lager: Kohlegraphit

Einbaumaße
Pumpenanschluss: DN 40, PN 6/10
Pumpenanschluss: DN 40, PN 6/10
Baulänge: 250 mm
Gewicht: ca. 13 kg

Einschließlich Gegenflansche, Dichtungen, Schrauben und Kabelanschluss mit Schukostecker 16A, Kabellänge 5m.

Angebotenes Fabrikat/Typ:

'.................................................'
(vom Bieter auszufüllen)
Menge: 1,000 St

**01.0870 Trinkwassererwärmung Mensa**
Trinkwassererwärmung Mensa

Hocheffizienz-Pumpe elektronisch geregelt,
Nassläufer-Umwälzpumpe, Synchronmotor nach ECM-Technologie und integrierter Leistungsregelung zur stufenlosen Differenzdruckregelung. Einsetzbar für alle Heizungs-, Lüftungs- und Klimaanwendungen.
Serienmäßig mit:
- Vorwählbare Regelungsarten zur optimalen Lastanpassung: Δp-c (Differenzdruck constant), Δp-v (Differenzdruck variabel)
- 3 Drehzahlstufen (n = konstant)
- LED Anzeige zum Einstellen des Sollwerts und Anzeige Fehlermeldungen
- Elektroanschluss mit Stecker
- Störleuchte und Kontakt für Sammelstörmeldung
- Wärmedämmschale

Bei Flanschpumpen - Flanschausführungen:
- Standardausführung für Pumpen DN 32 bis DN 65: Kombiflansch PN 6/10 (Flansch PN 16 nach EN 1092-2) für Gegenflansche PN 6 und PN 16
- Standardausführung für Pumpen DN 80 / DN 100: Flansch PN 6 (ausgelegt PN 16 nach EN 1092-2) für Gegenflansch PN 6

Betriebsdaten
Fördermedium: Wasser 100 %
Medientemperatur: 20,00 °C
Angefragter Volumenstrom: 1,86 m³/h
Angefragte Förderhöhe: 5,00 m
Min. Medientemperatur: -20 °C
Max. Medientemperatur: 110 °C
Min. Umgebungstemperatur: -20 °C
Max. Umgebungstemperatur: 40 °C
Maximaler Betriebsdruck: 10 bar
Mindestzulaufhöhe bei 50°C: 3 m
Mindestzulaufhöhe bei 95°C: 10 m
Mindestzulaufhöhe bei 110°C: 16 m

Motordaten
Energieeffizienzindex (EEI): ≤ 0.2
Netzanschluss: 1~230 V +-10 %%, 50 Hz
Strom (min): 1 A
Strom (max): 1 A
Motornennleistung: 0,085 kW
Drehzahl min.: 1.000 1/min
Drehzahl max.: 3.700 1/min
Leistungsaufnahme: 0,12 kW
Leistungsaufnahme: 120 W
Störaussendung: EN 61800-3;2004+A1;2012 / Wohnbereich (C1)
Störfestigkeit: EN 61800-3;2004+A1;2012 / Industriebereich (C2)
Elektromagnetische Verträglichkeit:
Isolationsklasse: F
Schutzart: IPX4D
Kabelverschraubung: 2 x M20x1.5
Schalldruckpegel:

Werkstoffe
Pumpengehäuse: EN-GJL-200
Laufrad: PPS-GF40
Welle: 1.4122
Lager: Kohlegraphit

Einbaumaße
Pumpenanschluss: G 1½, PN 10
Pumpenanschluss: G 1½, PN 10
Baulänge: 180 mm
Gewicht netto ca.: 4,5 kg
Einschließlich Gegenflansche, Dichtungen, Schrauben und Kabelanschluss mit Schukostecker 16A, Kabellänge 5m.

Angebotenes Fabrikat/Typ:

'.................................................'
(vom Bieter auszufüllen)
Menge: 1,000 St

**01.0880 Lüftung Mensa**
Lüftung Mensa

Hocheffizienz-Pumpe elektronisch geregelt,
Nassläufer-Umwälzpumpe, Synchronmotor nach ECM-Technologie und integrierter Leistungsregelung zur stufenlosen Differenzdruckregelung. Einsetzbar für alle Heizungs-, Lüftungs- und Klimaanwendungen.
Serienmäßig mit:
- Vorwählbare Regelungsarten zur optimalen Lastanpassung: Δp-c (Differenzdruck constant), Δp-v (Differenzdruck variabel)
- 3 Drehzahlstufen (n = konstant)
- LED Anzeige zum Einstellen des Sollwerts und Anzeige Fehlermeldungen
- Elektroanschluss mit Stecker
- Störleuchte und Kontakt für Sammelstörmeldung
- Wärmedämmschale

Bei Flanschpumpen - Flanschausführungen:
- Standardausführung für Pumpen DN 32 bis DN 65: Kombiflansch PN 6/10 (Flansch PN 16 nach EN 1092-2) für Gegenflansche PN 6 und PN 16
- Standardausführung für Pumpen DN 80 / DN 100: Flansch PN 6 (ausgelegt PN 16 nach EN 1092-2) für Gegenflansch PN 6

Betriebsdaten
Fördermedium: Wasser 100 %
Medientemperatur: 20,00 °C
Angefragter Volumenstrom: 3,35 m³/h
Angefragte Förderhöhe: 4,00 m
Min. Medientemperatur: -20 °C
Max. Medientemperatur: 110 °C
Min. Umgebungstemperatur: -20 °C
Max. Umgebungstemperatur: 40 °C
Maximaler Betriebsdruck: 10 bar
Mindestzulaufhöhe bei 50°C: 3 m
Mindestzulaufhöhe bei 95°C: 10 m
Mindestzulaufhöhe bei 110°C: 16 m

Motordaten
Energieeffizienzindex (EEI): ≤ 0.2
Netzanschluss: 1~230 V +-10 %%, 50 Hz
Strom (min): 1 A
Strom (max): 1 A
Motornennleistung: 0,085 kW
Drehzahl min.: 1.000 1/min
Drehzahl max.: 3.700 1/min
Leistungsaufnahme: 0,12 kW
Leistungsaufnahme: 120 W
Störaussendung: EN 61800-3;2004+A1;2012 / Wohnbereich (C1)
Störfestigkeit: EN 61800-3;2004+A1;2012 / Industriebereich (C2)
Elektromagnetische Verträglichkeit:
Isolationsklasse: F
Schutzart: IPX4D
Kabelverschraubung: 2 x M20x1.5
Schalldruckpegel:

Werkstoffe
Pumpengehäuse: EN-GJL-200
Laufrad: PPS-GF40
Welle: 1.4122
Lager: Kohlegraphit

Einbaumaße
Pumpenanschluss: G 1½, PN 10
Pumpenanschluss: G 1½, PN 10
Baulänge: 180 mm
Gewicht netto ca.: 4,5 kg
Einschließlich Gegenflansche, Dichtungen, Schrauben und Kabelanschluss mit Schukostecker 16A, Kabellänge 5m.

Angebotenes Fabrikat/Typ:

'.................................................'
(vom Bieter auszufüllen)
Menge: 1,000 St

**Ausführungsbeschreibung 12 Einbau von bauseits gestellten Pumpen**
*Einbau von bauseits gestellten Pumpen*
Einbau von bauseits gestellten Pumpen, einschließlich Prüflauf, Reinigung der Dichtflächen, Dichtungen, Gegenflansche, Schrauben, Verschraubungen etc. Des Weiteren erhalten die Bestandspumpen einen Kabelanschluss mit Schukostecker 16A, Kabellänge 5m.

**01.0890 Einbau von bauseits gestellter Umwälzpumpe**
*** gemäß Ausführungsbeschreibung 12
Einbau von bauseits gestellter Umwälzpumpe gemäß

Fabrikat: Wilo
Typ: Stratos 30/1-6
Menge: 1,000 St

**01.0900 Einbau von bauseits gestellter Umwälzpumpe**
*** gemäß Ausführungsbeschreibung 12
Einbau von bauseits gestellter Umwälzpumpe gemäß

Fabrikat: Wilo
Typ: Yonos Maxo Plus 40/0,5-12
Menge: 1,000 St

**01.0910 Einbau von bauseits gestellter Umwälzpumpe**
*** gemäß Ausführungsbeschreibung 12
Einbau von bauseits gestellter Umwälzpumpe gemäß

Fabrikat: Grundfos
Typ: Magna 65-150
Menge: 1,000 St

**01.0920 Durchgangsventil, Flansch, PN16, DN25, kvs 10**
Durchgangsventil, Flansch, PN16, DN25, kvs 10
Mit Flanschanschluss nach ISO 7005.
Für Kalt-, Warm- und Heißwasser und Solen in geschlossenen Kreisläufen

Technische Daten:
- Hub: 20 mm
- Leckrate: 0...0.02 % vom kvs
- DN: 25
- kvs: 10 m³/h
- Mediumstemperatur: -10...150 °C
- Ventilkennlinie: Gleichprozentig, kvs 250/400 linear
- Stellverhältnis: 50:1
- Betriebsdruck zulässig: 1600 kPa
- Werkstoff Ventilkörper: Grauguss EN-GJL-250
- Werkstoff Innengarnitur: ≤ DN 40: CrNi-Stahl/Messing, ≥ DN 50: CrNi-Stahl/Rg5
- Nenndruck / PN Klasse: PN 16
- SAX..
Δpmax: 400 kPa
- SAX..
Δps: 1600 kPa
- SKD..
Δpmax: 400 kPa
- SKD..
Δps: 1600 kPa
- SKB..
Δpmax: 400 kPa
- SKB..
Δps: 1600 kPa

Einschließlich Gegenflanschen, Schrauben, Muttern und
Dichtungen.

Angebotenes Fabrikat/Typ:

'............................................................'
(vom Bieter auszufüllen)
Menge: 1,000 St

**01.0930 Motorbetriebener Stellantrieb 40Nm**
Motorbetriebener Stellantrieb 40Nm
Handverstellung, Position kann fixiert werden. Einbauplatz für Hilfsschalter und/oder Potentiometer.

Technische Details:
- Drehmoment: ca. 40 Nm
- Drehwinkel: 90°
- Leistungsaufnahme: 6 VA
- Stellzeit: 120 s
- Stellsignal: 3-Punkt
- Schutzart: IP54
- Umgebungstemperatur Betrieb: -15-55 °C
- Mediumstemperatur: -10-120 °C
- Umgebungsfeuchte Betrieb: 95 % r.F.
- Abmessungen (B x H x T): ca.160 x 124 x 153 mm
- Montagelage: Stehend bis liegend
- Betriebsspannung: AC/DC 24 V
- Stellungsrückmeldung: None
- Hilfsschalter: Optional

Angebotenes Fabrikat/Typ:

'............................................................'
(vom Bieter auszufüllen)
Menge: 1,000 St

**01.0940 Dreiwegventil PN16 DN40 kvs=16m³/h Hub=20mm Grauguss**
Dreiwegventil PN16 DN40 kvs=16m³/h Hub=20mm Grauguss, geflanscht
KKGG:: --
- Mit Flanschanschluss nach ISO 7005
- Für Kalt-, Warm- und Heißwasser und Solen in geschlossenen
Kreisläufen

Technische Daten:
- Hub: 20 mm
- Leckrate: 0...0.02 % vom kvs
- Leckrate Bypass: 0.5...2 % vom kvs
- DN: 40
- kvs: 16 m³/h
- Mediumstemperatur: -10...150 °C
- Ventilkennlinie: Durchgang: gleichprozentig, Durchgang: kvs 250/400 linear, Bypass: linear
- Stellverhältnis: DN 15 .. 25: >50, DN 32...150: >100
- Betriebsdruck zulässig: 1600 kPa
- Werkstoff Ventilkörper: Grauguss EN-GJL-250
- Werkstoff Innengarnitur: ≤ DN 40: CrNi-Stahl/Messing, ≥ DN 50: CrNi-Stahl/Rg5
- Nenndruck / PN Klasse: PN 16
- SAX..
Δpmax: 400 kPa
- SAV..
Δpmax: 400 kPa
- SKD..
Δpmax: 400 kPa
- SKB..
Δpmax: 400 kPa

Einschließlich Gegenflanschen, Schrauben, Muttern und
Dichtungen.

Angebotenes Fabrikat/Typ:

'............................................................'
(vom Bieter auszufüllen)
Menge: 1,000 St

**01.0950 Dreiwegventil PN6 DN50 kvs=40m³/h Hub=20mm Grauguss**
Dreiwegventil PN6 DN50 kvs=40m³/h Hub=20mm Grauguss geflanscht
- Mit Flanschanschluss nach ISO 7005
- Für Kalt-, Warm- und Heißwasser und Solen in geschlossenen Kreisläufen

Technische Daten:
- Hub: 20 mm
- Leckrate: 0...0.02 % vom kvs
- Leckrate Bypass: 0.5...2 % vom kvs
- DN: 50
- kvs: 40 m³/h
- Mediumstemperatur: -10...130 °C
- Ventilkennlinie: Durchgang: gleichprozentig, Bypass: linear
- Stellverhältnis: 100:1
- Betriebsdruck zulässig: 600 kPa
- Werkstoff Ventilkörper: Grauguss EN-GJL-250
- Werkstoff Innengarnitur: < DN 40: CrNi-Stahl/Messing, > DN 50: CrNi-Stahl/Rg5
- Nenndruck / PN Klasse: PN 6
- SAX..
Δpmax: 300 kPa
- SAV..
Δpmax: 300 kPa
- SKD..
Δpmax: 300 kPa
- SKB..
Δpmax: 300 kPa

Einschließlich Gegenflanschen, Schrauben, Muttern und
Dichtungen.

Angebotenes Fabrikat/Typ:

'............................................................'
(vom Bieter auszufüllen)
Menge: 1,000 St

**01.0960 Elektromotorischer Stellantrieb, 800 N, 20 mm, AC/DC 24 V,**
Elektromotorischer Stellantrieb, 800 N, 20 mm, AC/DC 24 V, DC 0...10 V / DC 4...20 mA, 30 s
Schnelle Stellzeit. Handverstellung, Position kann fixiert werden. Einbauplatz für Hilfsschalter und/oder Funktionsmodul.
Technische Daten:
- Stellkraft: 800 N
- Hub: 20 mm
- Leistungsaufnahme: 6.3 VA, 2.5 W, Ruhezustand Leistung: 1.7 W
- Stellzeit: 30 s
- Stellsignal: DC 0...10 V, DC 4...20 mA, 0...1000 Ohm
- Schutzart: IP54
- Umgebungstemperatur Betrieb: -5...55 °C
- Mediumstemperatur: -25...130 °C
- Umgebungsfeuchte Betrieb: 95 % r.F.
- Abmessungen (B x H x T): 242 x 124 x 153 mm
- Montagelage: Stehend bis liegend
- Betriebsspannung: AC/DC 24 V
- Stellungsrückmeldung: DC 0...10 V
- Notstellfunktion: nein
- Hilfsschalter: Optional

Angebotenes Fabrikat/Typ:

'............................................................'
(vom Bieter auszufüllen)
Menge: 2,000 St

**01.0970 Schutzrohr 100 mm, MS63 vernickelt, G½", PN10, LW7**
Schutzrohr 100 mm, MS63 vernickelt, G½", PN10, LW7
Schutz Rohr, Standard, Messing Cu/Ni,
Einfach, 100mm

Technische Daten:
- Liefereinheit: 1 Stück
- Schutzrohr: 100 mm; G ½"; LW7
- Anschlussgewinde: G ½"
- Außendurchmesser: 9 mm
- Werkstoff: Messing, vernickelt
- Nenndruck / PN Klasse: PN 10

Einschl. Dichtmaterial und Einschweißung in die durchgehende
Stahlleitung + Anschweißmuffen 1/2" x 60 mm.

Angebotenes Fabrikat/Typ:

'............................................................'
(vom Bieter auszufüllen)
Menge: 6,000 St

**01.0980 Schutzrohr 150 mm, MS63 vernickelt, G½", PN10, LW7**
Schutzrohr 150 mm, MS63 vernickelt, G½", PN10, LW7
Schutz Rohr, Standard, Messing Cu/Ni,
Einfach, 150mm

Technische Daten:
- Liefereinheit: 1 Stück
- Schutzrohr: 150 mm; G ½"; LW7
- Anschluss-gewinde: G ½"
- Aussendurchmesser: 9 mm
- Werkstoff: Messing, vernickelt
- Nenndruck / PN Klasse: PN 10

Einschl. Dichtmaterial und Einschweißung in die durchgehende
Stahlleitung + Anschweißmuffen 1/2" x 100 mm.

Angebotenes Fabrikat/Typ:

'............................................................'
(vom Bieter auszufüllen)
Menge: 12,000 St

**01.0990 Sicherheitstemperaturbegrenzer, 40...70 °C, Kapillare 700 mm**
Sicherheitstemperaturbegrenzer, 40...70 °C, Kapillare 700 mm
Innenskala, 1 Umschalter, bruchsichere Kapillare, Tauch-. Anlege- und Fernleitfühler in einem, mit Kompensation der Umgebungstemperatur.

Technische Daten:
- Betriebsspannung: AC 24 V
- Sollwerteinstellbereich: 40...70 °C
- Messelement: Flüssigkeitsausdehnungsfühler
- Kapillarlänge: 700 mm
- Ausschaltpunkt: 40...70 °C
- Entriegelungstemperatur: ~7 K unterhalb des Ausschaltpunktes
- Anschlusskabel: 6-adrig2.5 mm²; Kupfer
- Schaltdifferenz: 10 K
- Digital-Ausgänge: CO: 1, Potentialfrei
- Schutzart: ÏP54
- Abmessungen (B x H x T): ca. 55 x 156 x 67 mm

Einschließlich Einbindung in Umwälzpumpe zur Abschaltung bei Sollwertüberschreitung.
Menge: 1,000 St

**Ausführungsbeschreibung 13 Zeigerthermometer**
*Zeigerthermometer*
Zeigerthermometer
Messelement Bimetall, Tauchrohr waagrecht, Unterteil mit
Einschraubstutzen, festem Sechskant, mit gedrehter Schweißmuffe und Dichtung, Gehäuse aus Stahl glanz-verzinkt, Übersteckring aus Aluminium.
Einschließlich
- Anschweißmuffe 1/2"
- Einschweißen in durchgehender Stahlrohrleitung

Angebotenes Fabrikat/Typ:

'............................................................'
(vom Bieter auszufüllen)

**01.1000 Zeigerthermometer,L: 100 mm**
*** gemäß Ausführungsbeschreibung 13
Zeigerthermometer, 100 mm
Bimetall-Zeigerthermometer
Gewindeanschluss: DN 15
Tauchrohr-Einbaulänge: ca. 100 mm
Gehäusedurchmesser: 100 mm
Anzeigebereich: 0 bis 120 °C
Messgenauigkeit: 1 % vom Skalenendwert

Angebotenes Fabrikat und Typ

‘............................................................‘
(vom Bieter auszufüllen)
Menge: 8,000 St

**01.1010 Zeigerthermometer,L: 160 mm**
*** gemäß Ausführungsbeschreibung 13
Zeigerthermometer, 100 mm
Bimetall-Zeigerthermometer
Gewindeanschluss: DN 15
Tauchrohr-Einbaulänge: ca. 160 mm
Gehäusedurchmesser: 100 mm
Anzeigebereich: 0 bis 120 °C
Messgenauigkeit: 1 % vom Skalenendwert

Angebotenes Fabrikat und Typ

‘............................................................‘
(vom Bieter auszufüllen)
Menge: 12,000 St

**Ausführungsbeschreibung 14 Röhrenfeder-Manometer**
*Röhrenfeder-Manometer*
Manometer
in Röhrenfeder-Ausführung, Gehäuse aus Stahlblech, schwarz
lackiert mit Übersteckring verchromt, mit einstellbarem rotem
Kontrollanzeiger, Sichtscheibe aus Plexiglas, Anschluss senkrecht, mit Außengewinde aus Messing.
Einschließlich
- Manometerhahn mit Stopfbuchse, mit Muffenanschluss und
  Kunststoffgriff, mit 2 Innengewinden

Angebotenes Fabrikat/Typ:

'............................................................'
(vom Bieter auszufüllen)

**01.1020 Manometer, 0 - 4 bar**
*** gemäß Ausführungsbeschreibung 14
Manometer, 0 - 4 bar
Röhrenfeder-Manometer
Gewindeanschluss: DN 15
Gehäusedurchmesser: 100 mm
Anzeigebereich: 0 bis 4 bar
Menge: 16,000 St

**01.1030 Wassersackrohr DN 15 aus schwarzem Stahl**
Wassersackrohr DN 15 aus schwarzem Stahl
mit Spannmuffe für den Anbau von
Manometerabsperrventile, PN 25
in Trompeten- und U-Form.
Einschließlich dem Einschweißen in die durchgehende Stahlleitung.

Angebotenes Fabrikat/Typ:

'............................................................'
(vom Bieter auszufüllen)
Menge: 16,000 St

**01.1040 KFE-Kugelhahn DN 15**
KFE-Kugelhahn DN 15
als Füll- und Entleerungshahn mit Stopfbuchse, Schlauchverschraubung, Kappe und Edelstahlschwenkbügel, rotem Bediengriff, aus Rotguss, Nenndruck PN 16, verwendbar bis 130°C.
Nennweite: DN 15
Einschließlich Übergang auf Rohrleitung, Dichtungsmaterial.

Angebotenes Fabrikat/Typ:

'............................................................'
(vom Bieter auszufüllen)
Menge: 39,000 St

**01.1050 KFE-Kugelhahn DN 20**
KFE-Kugelhahn DN 20
als Füll- und Entleerungshahn mit Stopfbuchse, Schlauchverschraubung, Kappe, Bediengriff, aus Rotguss, Nenndruck PN 16, verwendbar bis 130°C.
Nennweite: DN 20
Einschließlich Übergang auf Rohrleitung, Dichtungsmaterial.

Angebotenes Fabrikat/Typ:

'............................................................'
(vom Bieter auszufüllen)
Menge: 4,000 St

**01.1060 Bezeichnungsschild aus Resopal**
Bezeichnungsschild aus Resopal
mit hinterlegter Stahlplatte zur Verstärkung
Größe: 60 x 120 mm
Farbe: weiß
Einschließlich schwarzer Beschriftung (Gravur) und
Befestigungsmaterial.

Angebotenes Fabrikat/Typ:

'............................................................'
(vom Bieter auszufüllen)
Menge: 26,000 St

**01.1070 C-Profilschiene mit Zubehör, verzinkt**
C-Profilschiene mit Zubehör, verzinkt
für Stütz-, Hänge- und Tragkonstruktionen als
Sonderbefestigung, aus feuerverzinktem Stahl.
-Schnittkanten und Stanzlöcher korrosionsgeschützt
-Verzahnung durch eine Zinkschicht überlagert
Einschließlich
-Befestigungs- und Verbindungsmaterialien
-Endkappen
-bei Bedarf eine statische Berechnung

Angebotenes Fabrikat/Typ:

'............................................................'
(vom Bieter auszufüllen)
Menge: 300,000 kg

**01.1080 Niedertemperatur - Kompaktverteiler**
Niedertemperatur - Kompaktverteiler
Kombinierter Vor- und Rücklaufverteiler, bestehend aus Vierkantrohr mit nebeneinander angeordneten, durch sinusförmige Trennwand geteilte Kammern aus
schwarzem Stahlblech S235.
Standardausführung mit einheitlichen Stutzenabständen. Anschlussstutzen als Gewinde- oder Flanschstutzen PN 6 / PN 16 ausgeführt und auf Höhe der Absperrarmaturen ausgerichtet. Wahlweise von oben, seitlich oder unten möglich.
Entleerungsmuffen für Vor- und Rücklaufkammer sind standardmäßig vorhanden.

Der Verteiler ist werkseitig 100% dichtigkeitsgeprüft und grundiert.

Max. Leistung:  1251.4 kW bei ΔT = 20 K
Max. Volumenstrom:  53.8 m³/h bei 0.4 m/s
Ausgewählte Leistung:  1116.5 kW bei 20 K Spreizung
Ausgewählter Volumenstrom:  48 m³/h bei 0.4 m/s
Max. Auslegungsdruck:  6 bar
Max. Auslegungstemperatur:  110 °C
Gewicht (ohne Dämmung)  ca. 250 kg
Stutzenabstand: einheitlich  ca. 300 mm
Ihre konfigurierte Gesamtlänge: ca. 4107 mm
Länge des Grundkörpers:  ca. 3600 mm

2 x Flansch DN100/PN6, oben
4 x Flansch DN125/PN6, oben
2 x Flansch DN50/PN6, oben
4 x Flansch DN65/PN6, oben
2 x Rp 3/4", unten: Entleerung

Fabrikat / Typ:

'.........................................'
(vom Bieter anzugeben)

Einschließlich Anschlussstutzen für Druckhalte- und Entgasungsanlage und Befestigungsmaterial.
Menge: 1,000 St

**01.1090 Wärmedämmung für Verteiler**
Wärmedämmung für Verteiler, bestehend aus ineinander fassenden Halbschalen mit Endstücken. Individuelle und passgenaue Ausschnitte für alle Anschlussstutzen sind
werksseitig vorgesehen. Die Halbschalen werden mittels nichtrostender Spannbänder und Schnellschraubverschlüsse montiert. Dieses ermöglicht eine einfache Montage
und auch Demontage für Revisionszwecke.
Die Dämmschichtstärke entspricht der GEG (Gebäudeenergiegesetz).

Typ: Mineralwolle im verzinkten Stahlblech Mantel
Gesamtlänge:  ca. 3800
Dicke der Dämmung:  ca. 100 mm

Fabrikat / Typ:

'.........................................'
(vom Bieter anzugeben)
Menge: 1,000 St

**01.1100 Standkonsole kurz**
Standkonsole kurz
Galvanisch verzinkte Standkonsole inkl. Schalldämmung. Bestehend aus einer Bodenplatte mit Standrohr und Kopfplatte mit Führungsrohr. Die Verbindungsschrauben sind inklusive. Die Standkonsole ist stufenlos höhenverstellbar und ermöglicht so auch den Ausgleich von Bodenunebenheiten.
Gewährleistet einen sicheren und festen Stand der Verteiler.

höhenverstellbar von 270-340 mm.
Maße der Fußplatte: ca. 200x200 mm

Fabrikat / Typ:

'.........................................'
(vom Bieter anzugeben)

Einschließlich Befestigungsmaterial.
Menge: 3,000 St

**01.1110 Anschlussbox**
Anschlussbox mit einseitig vordefinierten Anschlüssen 2x1", inkl. Kappenventilen, zur direkten Anbindung einer Druckhaltung.
Doppelrohranschluss 2" zur direkten Anbindung an einen Verteiler oder Pufferspeicher unter Einhaltung des Mindestabstandes von 500 mm. Inklusive in der Zuleitung integriertem Schlamm- und Magnetitabscheider
zum Schutz der Komponenten zur Druckhaltung- und Entgasung.

Schlammabscheider als Armatur für die Entfernung von Partikeln bis zu einer Größe von 5,0 Mikrometer aus dem Flüssigkeitsstrom mit speziell hierfür gestaltetem
Einsatz und einem Hochenergie-Dauermagneten.
Zusätzliche Muffen zur Entlüftung/Entleerung der Anschlussbox.
Nur in Verbindung eines Verteilers, oder Behälters zur direkten Anbindung einer Druckhaltung oder Entgasung.
Auslegungsdruck: 0 - 6 bar, Auslegungstemperatur: -10 - +110°C

Fabrikat / Typ:

'.........................................'
(vom Bieter anzugeben)
Menge: 1,000 St

**01.1120 Entleerungsrinne**
Entleerungsrinne zum sicheren und sauberen Sammeln und Auffangen des zu entleerenden Anlagenwassers aus den jeweiligen Heiz- oder Kühlkreisen. Bestehend aus verzinktem Stahlblech als U-Profil gekantet. Die Länge der Rinne orientiert sich am dazugehörigen Verteiler und wird werksseitig passgenau vorgefertigt. Zur Vermeidung von Spritzwasser ist eine Spritzwasserumkantung von 30 mm vorgesehen. Ein Ablaufsieb in verchromter Ausführung mit 2"-Außengewinde ist
enthalten.

Abmessung der Entleerungsrinne: ca. 125 x 100 mm
Länge der Entleerungsrinne: ca. 4106.5 mm

Fabrikat / Typ:

'.........................................'
(vom Bieter anzugeben)

Einschließlich Befestigungsmaterial.
Menge: 1,000 St

**01.1130 Standkonsole für Entleerungsrinne**
Standkonsole für vorgenannte Entleerungsrinne in verzinkter Ausführung zur sicheren Aufstellung der Rinne hinter, oder vor dem Verteiler. Die Höhe ist durch bauseitiges einkürzen des Standrohrs anpassbar.
Max. Höhe: ca. 400 mm
Maße der Fußplatte: ca. 180 x 150 m

Fabrikat / Typ:

'.........................................'
(vom Bieter anzugeben)

Einschließlich Befestigungsmaterial.
Menge: 3,000 St

**01.1140 Hochtemperaturverteiler, thermisch getrennt**
Kombinierter Vor- und Rücklaufverteiler, bestehend aus Vierkantrohr mit nebeneinander angeordneten, durch sinusförmige Trennwand geteilte Kammern aus
schwarzem Stahlblech S235. Vor- und Rücklaufkammer sind durch eine 20 mm Luftschicht thermisch getrennt. Die Luftschicht dient zur Verringerung des Wärmeübergangs zwischen der Vor- und Rücklaufkammer.
Standardausführung mit einheitlichen Stutzenabständen. Anschlussstutzen als Gewinde- oder Flanschstutzen PN 6 / PN 16 ausgeführt und auf Höhe der Absperrarmaturen ausgerichtet. Wahlweise von oben, seitlich oder unten möglich.
Entleerungsmuffen für Vor- und Rücklaufkammer sind standardmäßig vorhanden.

Der Verteiler ist werkseitig 100% dichtigkeitsgeprüft und grundiert.

Max. Leistung:  749 kW bei ΔT = 20 K
Max. Volumenstrom:  32.2 m³/h bei 0.4 m/s
Ausgewählte Leistung:  581.5 kW bei 20 K Spreizung
Ausgewählter Volumenstrom:  25 m³/h bei 0.4 m/s
Max. Auslegungsdruck:  6 bar
Max. Auslegungstemperatur:  110 °C
Gewicht (ohne Dämmung)  ca. 190 kg
Stutzenabstand: einheitlich  ca. 300 mm
Ihre konfigurierte Gesamtlänge: ca. 3600 mm
Länge des Grundkörpers:  ca. 3600 mm

2 x Flansch DN100/PN6, oben
2 x Flansch DN25/PN6, oben
2 x Flansch DN32/PN6, oben
4 x Flansch DN50/PN6, oben
2 x Flansch DN80/PN6, oben
2 x Rp 3/4", unten: Entleerung

Fabrikat / Typ:

'.........................................'
(vom Bieter anzugeben)

Einschließlich Befestigungsmaterial.
Menge: 1,000 St

**01.1150 Wärmedämmung für Verteiler**
Wärmedämmung für Verteiler, bestehend aus ineinander fassenden Halbschalen mit Endstücken. Individuelle und passgenaue Ausschnitte für alle Anschlussstutzen sind
werksseitig vorgesehen. Die Halbschalen werden mittels nichtrostender Spannbänder und Schnellschraubverschlüsse montiert. Dieses ermöglicht eine einfache Montage
und auch Demontage für Revisionszwecke.
Die Dämmschichtstärke entspricht der GEG (Gebäudeenergiegesetz).

Typ: Mineralwolle im verzinkten Stahlblech Mantel
Gesamtlänge: ca. 3800
Dicke der Dämmung: ca. 100 mm

Fabrikat / Typ:

'.........................................'
(vom Bieter anzugeben)
Menge: 1,000 St

**01.1160 Standkonsole kurz**
Galvanisch verzinkte Standkonsole inkl. Schalldämmung. Bestehend aus einer Bodenplatte mit Standrohr und Kopfplatte mit Führungsrohr. Die Verbindungsschrauben sind inklusive. Die Standkonsole ist stufenlos höhenverstellbar und ermöglicht so auch den Ausgleich von Bodenunebenheiten.
Gewährleistet einen sicheren und festen Stand der Verteiler.

Höhenverstellbar von: höhenverstellbar von 270-340 mm.
Maße der Fußplatte: ca. 200x200 mm

Fabrikat / Typ:

'.........................................'
(vom Bieter anzugeben)

Einschließlich Befestigungsmaterial.
Menge: 3,000 St

**01.1170 Entleerungsrinne**
Entleerungsrinne zum sicheren und sauberen Sammeln und Auffangen des zu entleerendem Anlagenwassers aus den jeweiligen Heiz- oder Kühlkreisen. Bestehend
aus verzinktem Stahlblech als U-Profil gekantet. Die Länge der Rinne orientiert sich am dazugehörigen Verteiler und wird werksseitig passgenau vorgefertigt. Zur Vermeidung von Spritzwasser ist eine Spritzwasserumkantung von 30 mm
vorgesehen. Ein Ablaufsieb in verchromter Ausführung mit 2"-Außengewinde ist enthalten.

Abmessung der Entleerungsrinne: ca. 125 x 100 mm
Länge der Entleerungsrinne: ca. 3600 mm

Fabrikat / Typ:

'.........................................'
(vom Bieter anzugeben)

Einschließlich Befestigungsmaterial.
Menge: 1,000 St

**01.1180 Standkonsole für Entleerungsrinne**
Standkonsole für vorgenannte Entleerungsrinne in verzinkter Ausführung zur sicheren Aufstellung der Rinne hinter, oder vor dem Verteiler. Die Höhe ist durch bauseitiges einkürzen des Standrohrs anpassbar.
Max. Höhe: ca. 400 mm
Maße der Fußplatte: ca. 180 x 150 mm

Fabrikat / Typ:

'.........................................'
(vom Bieter anzugeben)

Einschließlich Befestigungsmaterial.
Menge: 3,000 St

**01.1190 Steuereinheit, Hydraulik und Steuerungsmodul**
Steuereinheit, Hydraulik und Steuerungsmodul für Druck halten, entgasen, nachspeisen in geschlossenen Heizwasser- und Kühlkreisläufen.Gebaut nach DIN EN 12828 und den Anforderungen der VDI 4708 mit CE-Kennzeichen.Geeignet für den Einsatz in lärmsensiblen Bereichen. Funktionseinheit bestehend aus Hydraulikteil und Control Touch Steuerungs- und Bedieneinheit. Beides ist ergonomisch und wartungsfreundlich in ein modulares bodenstehendes Rahmensystem aus EV 1 eloxierten Aluminiumpräzisionsprofilen eingebunden mit CE Kennzeichen. Hydraulikteil: Druckhaltung wird mittels einer Edelstahlkreiselpumpe in Verbindung mit einem robusten schmutzunempfindlichen Motorkugelhahn mit vorgeschaltetem Schmutzfänger als Überströmeinrichtung realisiert. Ein Sicherheitsventil dient zur Druckabsicherung des anzuschließenden Grundgefäß bzw. Folgegefäßes. Die Systemdruckmessung erfolgt mittels elekronischem Sensor. Druckseitige Systemanschlüsse sind als gesicherte Absperrkugelhähne ausgeführt. Sämtliche Armaturen befinden sich zur variableren Anordnung der Hydraulik auf einer drehbaren Grundplatte. Die Control Touch Bedieneinheit mit TFT Farb-Display inkl. Kommunikationselektronik ist in einem als Tableau gestalteten robusten Kunststoffgehäuse integriert und direkt an der Steuerung horizontal ausgerichtet montiert. Eine optionale separate und vertikale Wandmontage in max. drei Meter Entfernung zur Leistungselekronik ist möglich.

Kommunikationselektronik bestehend aus:
- 4,3" resistivem Farb-Touchdisplay zur Programmierung, Betriebsdokumentation und Überwachung sowie Bereitstellung von Hilfetexten für sämtliche Funktionen
- zwei Schnittstellen RS485 als Daten- bzw. Kommunikationsschnittstellen
- serielle TTL-Schnittstelle mit zwei Anschlussklemmen zum Anschluss von 2 IO-Platinen
- potenzialfreier Ausgang zur Weiterleitung der Sammelmeldung
- zwei galvanisch getrennte analoge Ausgänge z.B. für Systemdruck
- Eingang zur Auswertung von Kontaktwasserzählern
- Steckplatz für ein Kompakt-Busmodul, eine SD-Karte z.B. zur Datenauslesung,
- Softwareaktualisierung usw.
- 230V Ausgang zum Anschluss niveauabhängiger Nachspeise- /Entgasungsstationen

Die Leistungselektronik ist in einem eigenen Kunststoffschaltschrank direkt unterhalb der Bedieneinheit montiert. Die Spannungsversorgung erfolgt über einen Hauptschalter. Im Einzelnen bestehend aus:

- Hauptschalter an Gehäuseaußenseite
- Pumpensteuerung
- Kabelmanagement für externe Anschlüsse
- Montageplatz für optionale Module

Steuereinheit komplett verrohrt und anschlussfertig nach VDE-Vorschriften verdrahtet. Systemanschlüsse mittels integrierten Absperrungen.

Control Touch ist eine vollautomatische und frei parametrierbare Mikroprozessorsteuerung mit Touch Bedienung, Echtzeituhr, differenzierendem Fehler- und Parameterspeicher, kombinierte grafische und klartextliche Darstellung von Systemdruck, Gefäßfüllniveau und allen relevanten Betriebs- und Störmeldungen, Funktionsschema, Signalisierung des aktiven Betriebsmodus, Sammelstörmeldung, Minimalfüllniveau sowie der Funktion von Pumpe, Überströmkugelhahn und Nachspeiseventil. Funktionsweise der Druckhaltung in den Grenzen +/- 0,2 bar inkl. Pumpenüberwachung. Optimierte Systemwasserentgasung durch patentierte vollautomatische Überströmregelung mit Zyklen für Dauer-, Intervall- und Nachlaufentgasung. Kontrollierte Nachspeisung, automatische Unterbrechung und Störmeldung bei Überschreitung der Laufzeit und/oder der Zyklenanzahl. Verarbeitung des Signals eines Kontaktwasserzählers zur Maximalmengenbegrenzung und/oder zur Kapazitätsauswertung von in der Nachspeiseleitung befindlichen Ionenaustauschern. Dokumentation und Kontrolle des Gesamtsystems bezüglich o.g. Parameter.

Max. zul. Systemtemperatur:  120 °C
Max. zul. Sicherheitstemperatur:  110 °C
Max. zul. Betriebstemperatur:  90 °C
Zul. Betriebstemperatur Erzeuger:  105 °C
Max. zul. Betriebsüberdruck:  10 bar
Ansprechdruck SV Gefäßseite:  5.0 bar
Max. p0 Einstellung:  2.5 bar
Max. Schalldruckpegel:  55 dB(A)
Schutzart:  IP 54
Anzahl Anschlüsse:  2 St.
Anschluss elektrisch:  230V/50Hz
Anschluss Ausdehnungsleitung:  Rp 1"
Anschluss Nachspeisung:  Rp 1/2"
Max. elektr. Nennleistung:  0.80 kW
Max.  Höhe:  ca. 921 mm
 Breite:  ca. 495 mm
 Tiefe:  ca. 536 mm
Gewicht:  ca. 30.00 kg

Fabrikat / Typ:

'.........................................'
(vom Bieter anzugeben)
Menge: 1,000 St

**01.1200 Membran-Ausdehnungsgefäß**
Membran-Ausdehnungsgefäß für ein- oder zwei-pumpengesteuerte Druckhaltestationen, drucklos, gegenüber der Atmosphäre geschlossen. Zulassung gemäß EU-Druckgeräterichtlinie 2014/68/EU. Gefässe sind gebaut nach DIN EN 13831 und VDI 4708 bzw. AD 2000.
· stehend mit Fußkonstruktion
· austauschbare Vollmembran nach DIN EN 13831
· außen kunststoffbeschichtet
· mit Peilrohrentgasung
· inklusive angeschweißter seitlicher Muffe zum Anschluss eines  Membranbruchmelders
· Grundgefäße VG inkl. Messumformer für Niveaumessung

Nennvolumen:  600 l
Max. Nutzvolumen:  540 l
Max. zul. Systemtemperatur:  120 °C
Max. zul. Sicherheitstemperatur:  110 °C
Min. zul. Betriebstemperatur:  -10 °C
Max. zul. Betriebstemperatur:  70 °C
Max. zul. Betriebsüberdruck:  6 bar
Anschluss:  G 1"
Durchmesser:  ca. 740 mm
Max. Höhe:  ca. 1807 mm
Höhe Wasseranschluss:  ca. 177 mm
Kippmaß ca.:  1814 mm
Gewicht:  ca. 96.00 kg

Fabrikat / Typ:

'.........................................'
(vom Bieter anzugeben)
Menge: 1,000 St

**01.1210 Anschlussset**
Anschlussset zum Anschluss von 1 und 2-1/.. Steuereinheiten an Grundgefäße, bestehend aus zwei Edelstahl-Anschlusswellrohren mit Verschraubungen und gesicherten Absperrkugelhähnen.

Abmessungen:  Ø 480-740 mm
Anschluss:  G 1"

Fabrikat / Typ:

'.........................................'
(vom Bieter anzugeben)
Menge: 1,000 St

**01.1220 Motorkugelhahn als Umrüstsatz**
Motorkugelhahn als Umrüstsatz zur Wassernachspeisung in Verbindung mit Druckhalte- und Entgasungsstationen. Die Ansteuerung erfolgt direkt von der Steuereinheit. Der schmutzresistente Motorkugelhahn ist mittels Federkraft stromlos geschlossen. Der hydraulische und elektrische Anschluss ist bauseits zu erstellen.

Betriebstemperatur:  120 °C
Betriebsüberdruck:  25 bar
Anschluss:  Rp 1/2"

Fabrikat / Typ:

'.........................................'
(vom Bieter anzugeben)
Menge: 1,000 St

**01.1230 Inbetriebnahme für eine Standardanlage**
Inbetriebnahme für eine Standardanlage der Vakuum-Sprührohrentgasung inkl. des Steuergefäßes und der Nachspeiseeinheit durch den Werkskundendienst bestehend aus:
· An- und Abfahrt
· Einstellung der Anlage auf die vom Auftraggeber zu benennenden Betriebsparameter
· Prüfung der Einstellung und Betriebsparameter sowie der Leistung der Anlage und Funktion im System
· Nachfülleinheiten werden mitgeprüft
· Alle Einstellwerte werden in einem Protokoll dokumentiert

Voraussetzungen:
· elektrischer und hydraulischer Anschluss der Steuereinheit, der Zubehörkomponenten und gefüllte Versorgungsanlage.
· Die Ausdehnungsgefäße der Druckhaltestation dürfen nicht mit Wasser vorgefüllt sein.
· Ausreichende Versorgung mit Füllwasser ist vorzusehen.

Kundennutzen:
· Sicherheit, dass die Anlage für einen optimalen Betrieb eingestellt ist
· Ausschluss von Schäden durch inkorrekte Inbetriebnahme damit Betriebssicherheit und Vermeidung von Zeit und Kosten für Ausfallzeiten
Menge: 1,000 St

**01.1240 Membran-Druckausdehnungsgefäß**
Membran-Druckausdehnungsgefäß für geschlossene Heiz- und Kühlwassersysteme. Gefäße sind konstruiert und gefertigt nach DIN EN 13831. Zulassung gemäß Richtlinie für Druckgeräte 2014/68/EU. Die hochwertige Butyl-Vollmembran trennt zuverlässig die statische Gasfüllung vom Wasserraum und ist Sauerstoffdiffusionsdicht gemäß VDI/BTGA 6044 für Kühlungsanlagen.

· Langlebige Epoxidharzbeschichtung
· Geschweißte Ausführung
· Nicht tauschbare Vollmembran nach DIN EN 13831
· Ab 35 Liter stehend
· Für Frostschutzmittelzusatz mindestens 25 bis 50 %
· Mit Gewindeanschluss aus Edelstahl
· Max. zulässige Systemtemperatur 120 °C
· Max. zulässige Betriebstemperatur 70 °C

Membranmaterial:  Butyl
Nennvolumen:  50 l
Max. Nutzvolumen:  40 l
Max. zul. Systemtemperatur:  120 °C
Min. zul. Betriebstemperatur:  -10 °C
Max. zul. Betriebstemperatur:  70 °C
Max. zul. Betriebsüberdruck:  6 bar
Gasvordruck werksseitig:  1.5 bar
Anzahl Anschlüsse:  1 St.
Anschluss:  G 1"
Durchmesser:  ca. 409 mm
Max. Höhe:  ca. 613 mm
Höhe Wasseranschluss:  ca. 97 mm
Breite Füße:  ca. 293 mm
Kippmaß ca.:  623 mm

Fabrikat / Typ:

'.........................................'
(vom Bieter anzugeben)
Menge: 3,000 St

**01.1250 Anschlussgruppe für Membranausdehnungsgefäß**
Anschlussgruppe für Membranausdehnungsgefäß
Zur einfachen, fachgerechten Montage und Wartung von Membrandruckausdehnungsgefäßen in Heizungs-, Kühlwasser- und Wasserversorgungssystemen für Nicht-Trinkwasser. Bestehend aus Rohranschlussstück mit flachdichtender Gefäßanschschlussverschraubung, Füll-/Entleerungskugelhahn G 1/2" und Kappenkugelhahn mit gesicherter Absperrung gemäß DIN EN 12828. Besonders geeignet für stehende MAG mit einem flachdichtenden Gewindenippelanschluss.

Max. zul. Betriebstemperatur: 100 °C
Betriebstemperatur: 100
Max. zul. Betriebsüberdruck: 10 bar
Betriebsüberdruck: 10 bar
Anschluss: R 1"

Fabrikat / Typ:

'.........................................'
(vom Bieter anzugeben)
Menge: 3,000 St

**01.1260 Schmutz- und Schlammabscheider**
Schmutz- und Schlammabscheider für Heiz- und Kühlwassersysteme bzw. geschlossene flüssigkeitsgefüllte Anlagensysteme.
Geeignet für die Medien Wasser und Wasser/Glykolgemisch bis zu einem Mischungsverhältnis von 50/50%.
Armatur für die Entfernung von Partikeln ab einer Größe von 5,0 Mikrometern aus dem Flüssigkeitsstrom mit speziell hierfür gestaltetem Einsatz.
Die Reinigung und Entleerung des Schmutzsammelraums ist über einen eigenen Entschlammungskugelhahn ohne Betriebsunterbrechung möglich.

Gehäusewerkstoff: Stahl lackiert
Einbauvariante: horizontal
Max. zul. Betriebstemperatur: 110 °C
Betriebstemperatur: 0 °C - 110 °C
Max. zul. Betriebsüberdruck: 10 bar
Betriebsüberdruck: 10 bar
Anschluss: DN125/PN16
Reinigungsanschluss: IG 1"
Anschlussvariante: Flansch
Lochzahl Flansch: 8-Loch
Max. Volumenstrom: 72.0 m³/h
Durchfluss-Kennwert kvs: 351.3 m³/h
Durchmesser: ca. 354 mm
Max. Höhe: ca. 811 mm
Höhe Mitte-Flansch (Abscheidung): ca. 225 mm
Min. Wartungshöhe: ca. 430 mm
Einbaulänge: ca. 635 mm
Gewicht: ca. 35.00 kg

Einschließlich Gegenflansche, Dichtungen, Schrauben etc.

Fabrikat / Typ:

'.........................................'
(vom Bieter anzugeben)
Menge: 1,000 St

**01.1270 Hochenergie-Dauermagnet**
Hochenergie-Dauermagnet zum optionalen bzw. nachträglichen Einbau in Schlamm- und Schmutzabscheider.
Magnet besteht aus einem isostatisch gepressten Neodym-Eisen-Bor Stab, der in eine
Einschraubtauchhülse eingesetzt ist. Separierung und Fixierung von ferromagnetischen Partikeln aus dem Abscheideprozess.
Partikel können durch herausdrehen der Magnethülse aus dem Abscheidergehäuse und deren
anschließender Reinigung dauerhaft und gezielt aus Fluidstrom entfernt werden.

Max. zul. Betriebstemperatur: 110 °C
Betriebstemperatur: 110 °C
Max. zul. Betriebsüberdruck: 10 bar
Betriebsüberdruck: 10 bar
Anschluss: G 1"
Leistungsstufen:
Durchmesser: ca. 25 mm
Min. Wartungshöhe: ca. 515 mm
Einbaulänge: ca. 465 mm
Gewicht: ca. 0.74 kg

Fabrikat / Typ:

'.........................................'
(vom Bieter anzugeben)
Menge: 1,000 St

**01.1280 Wärmedämmung für Mikroblasen- oder Schlammabscheider**
Wärmedämmung für Mikroblasen- oder Schlammabscheider. Bestehend aus zwei form- und temperaturstabilen, anpassbaren, formschlüssigen Halbschalen aus Hartschaum
mit Klappverschluß oder Spannband.

Farbe: schwarz
Dämmstärke: 30.5 mm
Dämmmaterial: EPP
Max. zul. Betriebstemperatur: 110 °C
Betriebstemperatur: 110
Betriebsüberdruck:
Leistungsstufen:
Durchmesser: ca. 420 mm
Max. Höhe: ca. 857 mm
Gewicht: ca. 2.20 kg

Fabrikat / Typ:

'.........................................'
(vom Bieter anzugeben)
Menge: 1,000 St

**01.1290 Schmutz- und Schlammabscheider**
Schmutz- und Schlammabscheider für Heiz- und Kühlwassersysteme bzw. geschlossene
flüssigkeitsgefüllte Anlagensysteme.
Geeignet für die Medien Wasser und Wasser/Glykolgemisch bis zu einem Mischungsverhältnis von 50/50%.
Armatur für die Entfernung von Partikeln ab einer Größe von 5,0 Mikrometern aus dem Flüssigkeitsstrom mit speziell hierfür gestaltetem Einsatz.
Die Reinigung und Entleerung des Schmutzsammelraums ist über einen eigenen Entschlammungskugelhahn ohne Betriebsunterbrechung möglich.

Gehäusewerkstoff: Stahl lackiert
Einbauvariante: horizontal
Max. zul. Betriebstemperatur: 110 °C
Betriebstemperatur: 0 °C - 110 °C
Max. zul. Betriebsüberdruck: 10 bar
Betriebsüberdruck: 10 bar
Anschluss: DN100/PN16
Reinigungsanschluss: IG 1"
Anschlussvariante: Flansch
Lochzahl Flansch: 8-Loch
Max. Volumenstrom: 47.0 m³/h
Durchfluss-Kennwert kvs: 244.3 m³/h
Durchmesser: ca. 206 mm
Max. Höhe: ca. 636 mm
Höhe Mitte-Flansch (Abscheidung): ca. 180 mm
Min. Wartungshöhe: ca. 370 mm
Einbaulänge: ca. 470 mm
Gewicht: ca. 19.00 kg

Einschließlich Gegenflansche, Dichtungen, Schrauben etc.

Fabrikat / Typ:

'.........................................'
(vom Bieter anzugeben)
Menge: 1,000 St

**01.1300 Hochenergie-Dauermagnet**
Hochenergie-Dauermagnet zum optionalen bzw. nachträglichen Einbau in Schlamm- und Schmutzabscheider.
Magnet besteht aus einem isostatisch gepressten Neodym-Eisen-Bor Stab, der in eine
Einschraubtauchhülse eingesetzt ist. Separierung und Fixierung von ferromagnetischen Partikeln aus dem Abscheideprozess.
Partikel können durch herausdrehen der Magnethülse aus dem Abscheidergehäuse und deren anschließender Reinigung dauerhaft und gezielt aus Fluidstrom entfernt werden.

Max. zul. Betriebstemperatur: 110 °C
Betriebstemperatur: 110 °C
Max. zul. Betriebsüberdruck: 10 bar
Betriebsüberdruck: 10 bar
Anschluss: G 1"
Leistungsstufen:
Durchmesser: ca. 25 mm
Min. Wartungshöhe: ca. 415 mm
Einbaulänge: ca. 365 mm
Gewicht: ca. 1.40 kg

Fabrikat / Typ:

'.........................................'
(vom Bieter anzugeben)
Menge: 1,000 St

**01.1310 Wärmedämmung für Mikroblasen- oder Schlammabscheider**
Wärmedämmung für Mikroblasen- oder Schlammabscheider. Bestehend aus zwei form- und temperaturstabilen, anpassbaren, formschlüssigen Halbschalen aus Hartschaum
mit Klappverschluß oder Spannband.

Farbe: schwarz
Dämmstärke: 30.5 mm
Dämmmaterial: EPP
Max. zul. Betriebstemperatur: 110 °C
Betriebstemperatur: 110
Betriebsüberdruck:
Leistungsstufen:
Durchmesser: ca. 270 mm
Max. Höhe: ca. 557 mm
Gewicht: ca. 0.55 kg

Fabrikat / Typ:

'.........................................'
(vom Bieter anzugeben)
Menge: 1,000 St

**01.1320 Enlüfteroberteil mit 3-Wege-Unterteil**
Automatischer Schnell-/Großentlüfter für Heiz- und Kühlwassersysteme bzw. geschlossene,
flüssigkeitsgefüllte Anlagensysteme.
Geeignet für die Medien Wasser und Wasser/Glykolgemisch bis zu einem Mischungsverhältnis von 50/50%.
Armatur für die permanente Ableitung von Gasblasen aus entsprechend hierfür im Hydraulik-/
Rohrleitungssystem vorgesehenen Hochpunkten oder Sammelstellen.
Absperrbar zum einfachen Austausch ohne Betriebsunterbrechung des Lüfterteils. Bypass kann
zum Spülen des Abscheiders oder als Füll- und Entleerungsanschluss verwendet werden.

Gehäusewerkstoff: Messing
Dämmstärke: 175 mm
Einbauvariante: vertikal
Max. zul. Betriebstemperatur: 110 °C
Betriebstemperatur: 0 °C - 110 °C
Betriebsüberdruck: 10 bar
Anschluss: G 1"
Anschlussvariante: Gewinde
Durchmesser: ca. 83 mm
Max. Höhe: ca. 175 mm
Gewicht: ca. 1.40 kg

Fabrikat / Typ:

'.........................................'
(vom Bieter anzugeben)
Menge: 2,000 St

**01.1330 Armatur zur direkten Verbindung von Nachspeiseeinrichtungen**
Armatur zur direkten Verbindung von Nachspeiseeinrichtungen für Heiz- und Kühlwassersysteme
mit Trinkwassernetzen. Im Einzelnen bestehend aus:
· Armaturabsperrkugelhähnen mit Motoraufnahme für Nachfüllstation zur automatischen kontrollierten Nachspeisung
· Systemtrenner nach DIN 1988-100 bzw. DIN EN 1717 (BA), mit integriertem Schmutzfänger
· Wasserzähler inkl. Impulsgeber zur Auslesung über die GLT

Max. zul. Betriebstemperatur: 65 °C
Max. zul. Betriebsüberdruck: 10 bar
Ausgangsdruck:
Anschluss Ein-/Austritt: R 1/2" / R 1/2"
Max. Höhe: 170 mm
Höhe inkl. Druckminderer: ca. 204 mm
Breite: ca. 314 mm
Einbaulänge: ca. 314 mm
Tiefe: ca. 150 mm

Einschließlich Wandhalterung.

Fabrikat / Typ:

'.........................................'
(vom Bieter anzugeben)
Menge: 1,000 St

**01.1340 Sicherheitsventil für Wärmeerzeuger**
Sicherheitsventil für Wärmeerzeuger, gemäß TRD 721, Kennbuchstabe H.

Ansprechdruck SV Gefäßseite: 3.0 bar
Anschluss Eintritt: G 1"
Anschluss Austritt: G 1 1/4"
Abblaseleistung: 200 kW

Fabrikat / Typ:

'.........................................'
(vom Bieter anzugeben)
Menge: 3,000 St

*Hinweis: Wärmedämmung von Rohren und Armaturen*

**Ausführungsbeschreibung 15 Wärmedämmung alukaschiert im Blechmantel**
*Wärmedämmung alukaschiert im Blechmantel*
Wärmedämmung gemäß DIN 4140 Teil 1 an Rohrleitungen,
Dämmung aus nichtbrennbaren Stoffen DIN 4102 Teil 1
Baustoffklasse A.
In Bereichen mit Behinderung durch technische Einrichtungen,
in Zentralen und Gebäuden.
Dämmung der Rohre einzeln.
Die Dämmung besteht aus: Mineralfasermatten oder -schalen
WLG 035 (Anforderung gemäß GEG).
Dämmung mit Aluminiumfolie kaschiert, mit Draht aufgebunden,
Längs- und Rundnähte mit Band überkleben, Klebstoff
schwerentflammbar.
Ummantelung der einzeln gedämmten Rohrleitungen am Verteiler bis einschließlich obere Absperrventile, aus
feuerverzinktem Stahl DIN 17162 Teil 1, 0,5 mm dick, einreihig
mit sechs verzinkten Blechschrauben je Meter verschrauben,
einschließlich Stützkonstruktion mit metallischen Stegen.

Ausschnitte für Rohrbefestigungen sind in den Einheitspreis einzukalkulieren.

**01.1350 Wärmedämmung, Blech, 30 mm, Rohr DN 32**
*** gemäß Ausführungsbeschreibung 15
Wärmedämmung, Blech, 30 mm, Rohr DN 32
Wärmedämmung blechummantelt
Dämmstoffdicke: 30 mm
für Rohrleitung: DN 32
Menge: 12,000 m

**01.1360 Wärmedämmung, Blech, 50 mm, Rohr DN 50**
*** gemäß Ausführungsbeschreibung 15
Wärmedämmung, Blech, 50 mm, Rohr DN 50
Wärmedämmung blechummantelt
Dämmstoffdicke: 50 mm
für Rohrleitung: DN 50
Menge: 12,000 m

**01.1370 Wärmedämmung, Blech, 60 mm, Rohr DN 65**
*** gemäß Ausführungsbeschreibung 15
Wärmedämmung, Blech, 60 mm, Rohr DN 65
Wärmedämmung blechummantelt
Dämmstoffdicke: 60 mm
für Rohrleitung: DN 65
Menge: 6,000 m

**01.1380 Wärmedämmung, Blech, 80 mm, Rohr DN 80**
*** gemäß Ausführungsbeschreibung 15
Wärmedämmung, Blech, 80 mm, Rohr DN 80
Wärmedämmung blechummantelt
Dämmstoffdicke: 80 mm
für Rohrleitung: DN 80
Menge: 6,000 m

**01.1390 Wärmedämmung, Blech, 100 mm, Rohr DN 125**
*** gemäß Ausführungsbeschreibung 15
Wärmedämmung, Blech, 100 mm, Rohr DN 125
Wärmedämmung blechummantelt
Dämmstoffdicke: 100 mm
für Rohrleitung: DN 125
Menge: 6,000 m

**01.1400 Zulage für Bogen DN 32**
*** gemäß Ausführungsbeschreibung 15
Zulage für Bogen aller Winkelgrade
Dämmstoffdicke: 30 mm
Nennweite: DN 32
Menge: 1,000 St

**01.1410 Zulage für Bogen DN 40**
*** gemäß Ausführungsbeschreibung 15
Zulage für Bogen aller Winkelgrade
Dämmstoffdicke: 40 mm
Nennweite: DN 40
Menge: 1,000 St

**01.1420 Zulage für Konus DN 32**
*** gemäß Ausführungsbeschreibung 15
Zulage für Konus
Dämmstoffdicke: 40 mm
Nennweite: DN 32
Menge: 2,000 St

**01.1430 Zulage für Konus DN 50**
*** gemäß Ausführungsbeschreibung 15
Zulage für Konus
Dämmstoffdicke: 50 mm
Nennweite: DN 50
Menge: 3,000 St

**01.1440 Zulage für Konus DN 80**
*** gemäß Ausführungsbeschreibung 15
Zulage für Konus
Dämmstoffdicke: 80 mm
Nennweite: DN 80
Menge: 3,000 St

**01.1450 Zulage für Stutzen / Abgang DN 40**
*** gemäß Ausführungsbeschreibung 15
Zulage für Stutzen / Abgang
Dämmstoffdicke: 40 mm
Nennweite: DN 40
Menge: 1,000 St

**01.1460 Zulage für Stutzen / Abgang DN 50**
*** gemäß Ausführungsbeschreibung 15
Zulage für Stutzen / Abgang
Dämmstoffdicke: 50 mm
Nennweite: DN 50
Menge: 1,000 St

**01.1470 Zulage für Ausschnitt DN32-125**
*** gemäß Ausführungsbeschreibung 15
Zulage für Ausschnitt Thermometer, Manometer, Entleerung etc.
Nennweite: DN 32-125
Menge: 76,000 St

**01.1480 Zulage für Passtück DN 32**
*** gemäß Ausführungsbeschreibung 15
Zulage für Passtück
Dämmstoffdicke: 30 mm
Nennweite: DN 32
Menge: 8,000 St

**01.1490 Zulage für Passtück DN 40**
*** gemäß Ausführungsbeschreibung 15
Zulage für Passtück
Dämmstoffdicke: 40 mm
Nennweite: DN 40
Menge: 1,000 St

**01.1500 Zulage für Passtück DN 50**
*** gemäß Ausführungsbeschreibung 15
Zulage für Passtück
Dämmstoffdicke: 50 mm
Nennweite: DN 50
Menge: 8,000 St

**01.1510 Zulage für Passtück DN 65**
*** gemäß Ausführungsbeschreibung 15
Zulage für Passtück
Dämmstoffdicke: 60 mm
Nennweite: DN 65
Menge: 4,000 St

**01.1520 Zulage für Passtück DN 80**
*** gemäß Ausführungsbeschreibung 15
Zulage für Passtück
Dämmstoffdicke: 80 mm
Nennweite: DN 80
Menge: 4,000 St

**01.1530 Zulage für Passtück DN 125**
*** gemäß Ausführungsbeschreibung 15
Zulage für Passtück
Dämmstoffdicke: 100 mm
Nennweite: DN 125
Menge: 4,000 St

**Ausführungsbeschreibung 16 Wärmedämmkappe im Blechmantel**
*Wärmedämmkappe im Blechmantel*
Wärmedämmkappe gemäß DIN 4140 Teil 1 mit Hebelverschlüssen und gedämmter Stirnfläche. Dämmung aus nichtbrennbaren
Stoffen DIN 4102 Teil 1 Baustoffklasse A.
In Bereichen mit Behinderung durch technische Einrichtungen,
in Zentralen.
Die Dämmung besteht aus: Mineralfasermatten oder -schalen
WLG 035 (Anforderung gemäß GEG).
Dämmung auf verzinktem Drahtgeflecht, mit Haften befestigen,
Ummantelung aus feuerverzinktem Stahl DIN 17162 Teil 1,
1,0 mm dick.
Einschließlich Ausschnitten an der Kappe.

**01.1540 Wärmedämmkappe für Regulier- und Absperrventil DN 32**
*** gemäß Ausführungsbeschreibung 16
Wärmedämmkappe für Regulier- und Absperrventil
Dämmschichtdicke: 30 mm
für Armatur: DN 32
Menge: 8,000 St

**01.1550 Wärmedämmkappe für Regulier- und Absperrventil DN 50**
*** gemäß Ausführungsbeschreibung 16
Wärmedämmkappe für Regulier- und Absperrventil
Dämmschichtdicke: 50 mm
für Armatur: DN 50
Menge: 10,000 St

**01.1560 Wärmedämmkappe für Regulier- und Absperrventil DN 65**
*** gemäß Ausführungsbeschreibung 16
Wärmedämmkappe für Regulier- und Absperrventil
Dämmschichtdicke: 60 mm
für Armatur: DN 65
Menge: 6,000 St

**01.1570 Wärmedämmkappe für Regulier- und Absperrventil DN 80**
*** gemäß Ausführungsbeschreibung 16
Wärmedämmkappe für Regulier- und Absperrventil
Dämmschichtdicke: 80 mm
für Armatur: DN 80
Menge: 4,000 St

**01.1580 Wärmedämmkappe für Regulier- und Absperrventil DN 100**
*** gemäß Ausführungsbeschreibung 16
Wärmedämmkappe für Regulier- und Absperrventil
Dämmschichtdicke: 100 mm
für Armatur: DN 100
Menge: 4,000 St

**01.1590 Wärmedämmkappe für Regulier- und Absperrventil DN 125**
*** gemäß Ausführungsbeschreibung 16
Wärmedämmkappe für Regulier- und Absperrventil
Dämmschichtdicke: 100 mm
für Armatur: DN 125
Menge: 6,000 St

**01.1600 Wärmedämmkappe Motorventil DN25**
*** gemäß Ausführungsbeschreibung 16
Wärmedämmkappe Motorventil DN25
Dämmschichtdicke: 30mm
für Armatur: DN25
Menge: 1,000 St

**01.1610 Wärmedämmkappe 3-Wege-Ventil DN 40**
*** gemäß Ausführungsbeschreibung 16
Wärmedämmkappe 3-Wege-Ventil
Dämmschichtdicke: 40 mm
für Armatur: DN 40
Menge: 1,000 St

**01.1620 Wärmedämmkappe 3-Wege-Ventil DN 50**
*** gemäß Ausführungsbeschreibung 16
Wärmedämmkappe 3-Wege-Ventil
Dämmschichtdicke: 50 mm
für Armatur: DN 50
Menge: 1,000 St

**01.1630 Wärmedämmkappe für Schmutzfänger DN 32**
*** gemäß Ausführungsbeschreibung 16
Wärmedämmkappe für Schmutzfänger
Dämmschichtdicke: 30 mm
für Armatur: DN 32

inkl. angeflanschter Rückschlagklappe
Menge: 2,000 St

**01.1640 Wärmedämmkappe für Schmutzfänger DN 50**
*** gemäß Ausführungsbeschreibung 16
Wärmedämmkappe für Schmutzfänger
Dämmschichtdicke: 50 mm
für Armatur: DN 50

inkl. angeflanschter Rückschlagklappe
Menge: 2,000 St

**01.1650 Wärmedämmkappe für Schmutzfänger DN 65**
*** gemäß Ausführungsbeschreibung 16
Wärmedämmkappe für Schmutzfänger
Dämmschichtdicke: 60 mm
für Armatur: DN 65

inkl. angeflanschter Rückschlagklappe
Menge: 1,000 St

**01.1660 Wärmedämmkappe für Schmutzfänger DN 80**
*** gemäß Ausführungsbeschreibung 16
Wärmedämmkappe für Schmutzfänger
Dämmschichtdicke: 80 mm
für Armatur: DN 80

inkl. angeflanschter Rückschlagklappe
Menge: 1,000 St

**01.1670 Wärmedämmkappe für Schmutzfänger DN 125**
*** gemäß Ausführungsbeschreibung 16
Wärmedämmkappe Schmutzfänger
Dämmschichtdicke: 100 mm
für Armatur: DN 125

inkl. angeflanschter Rückschlagklappe
Menge: 1,000 St

**Ausführungsbeschreibung 17 Wärmedämmung alukaschiert mit PVC-Mantel**
*Wärmedämmung alukaschiert mit PVC-Mantel*
Wärmedämmung gemäß DIN 4140 Teil 1 an Rohrleitungen,
Dämmung aus nichtbrennbaren Stoffen DIN 4102 Teil 1
Baustoffklasse A.
In Bereichen mit Behinderung durch technische Einrichtungen,
in Zentralen und Gebäuden. Dämmung der Rohre einzeln.
Die Dämmung besteht aus: Mineralfasermatten oder -schalen
WLG 035 (Anforderung gemäß GEG).
Dämmung mit Aluminiumfolie kaschiert, mit Draht aufgebunden,
Längs- und Rundnähte mit Band überkleben, Klebstoff
schwerentflammbar.
Ummantelung der einzeln gedämmten Rohrleitungen, aus PVC-Mantel, Stärke: 350 mµ, Gewicht: 483 g/m², Temperaturbeständigkeit: -20°C bis +60°C, mit sechs Verschlussnieten je Meter verschließen. Ausschnitte für Rohrbefestigungen sind in den Einheitspreis einzukalkulieren.

**01.1680 Wärmedämmung, PVC, 30 mm, Rohr DN 32**
*** gemäß Ausführungsbeschreibung 17
Wärmedämmung, PVC, 30 mm, Rohr DN 32
Wärmedämmung PVC-ummantelt
Dämmstoffdicke: 30 mm
für Rohrleitung: DN 32
Menge: 48,000 m

**01.1690 Wärmedämmung, PVC, 50 mm, Rohr DN 50**
*** gemäß Ausführungsbeschreibung 17
Wärmedämmung, PVC, 50 mm, Rohr DN 50
Wärmedämmung PVC-ummantelt
Dämmstoffdicke: 50 mm
für Rohrleitung: DN 50
Menge: 32,000 m

**01.1700 Wärmedämmung, PVC, 60 mm, Rohr DN 65**
*** gemäß Ausführungsbeschreibung 17
Wärmedämmung, PVC, 60 mm, Rohr DN 65
Wärmedämmung PVC-ummantelt
Dämmstoffdicke: 60 mm
für Rohrleitung: DN 65
Menge: 11,000 m

**01.1710 Wärmedämmung, PVC, 80 mm, Rohr DN 80**
*** gemäß Ausführungsbeschreibung 17
Wärmedämmung, PVC, 80 mm, Rohr DN 80
Wärmedämmung PVC-ummantelt
Dämmstoffdicke: 80 mm
für Rohrleitung: DN 80
Menge: 9,000 m

**01.1720 Wärmedämmung, PVC, 100 mm, Rohr DN 125**
*** gemäß Ausführungsbeschreibung 17
Wärmedämmung, PVC, 100 mm, Rohr DN 125
Wärmedämmung PVC-ummantelt
Dämmstoffdicke: 100 mm
für Rohrleitung: DN 125
Menge: 8,000 m

**01.1730 Zulage für Bogen DN 32**
*** gemäß Ausführungsbeschreibung 17
Zulage für Bogen aller Winkelgrade
Dämmstoffdicke: 30 mm
Nennweite: DN 32
Menge: 34,000 St

**01.1740 Zulage für Bogen DN 50**
*** gemäß Ausführungsbeschreibung 17
Zulage für Bogen aller Winkelgrade
Dämmstoffdicke: 50 mm
Nennweite: DN 50
Menge: 22,000 St

**01.1750 Zulage für Bogen DN 65**
*** gemäß Ausführungsbeschreibung 17
Zulage für Bogen aller Winkelgrade
Dämmstoffdicke: 60 mm
Nennweite: DN 65
Menge: 13,000 St

**01.1760 Zulage für Bogen DN 80**
*** gemäß Ausführungsbeschreibung 17
Zulage für Bogen aller Winkelgrade
Dämmstoffdicke: 80 mm
Nennweite: DN 80
Menge: 10,000 St

**01.1770 Zulage für Bogen DN 125**
*** gemäß Ausführungsbeschreibung 17
Zulage für Bogen aller Winkelgrade
Dämmstoffdicke: 100 mm
Nennweite: DN 125
Menge: 10,000 St

**01.1780 Zulage für Konus DN 50**
*** gemäß Ausführungsbeschreibung 17
Zulage für Konus
Dämmstoffdicke: 50 mm
Nennweite: DN 50
Menge: 2,000 St

**01.1790 Zulage für Konus DN 100**
*** gemäß Ausführungsbeschreibung 17
Zulage für Konus
Dämmstoffdicke: 100 mm
Nennweite: DN 100
Menge: 2,000 St

**01.1800 Zulage für Stutzen / Abgang DN 50**
*** gemäß Ausführungsbeschreibung 17
Zulage für Stutzen / Abgang
Dämmstoffdicke: 50 mm
Nennweite: DN 50
Menge: 2,000 St

**01.1810 Zulage für Passtück DN 32**
*** gemäß Ausführungsbeschreibung 17
Zulage für Passtück
Dämmstoffdicke: 30 mm
Nennweite: DN 32
Menge: 6,000 St

**01.1820 Zulage für Passtück DN 50**
*** gemäß Ausführungsbeschreibung 17
Zulage für Passtück
Dämmstoffdicke: 50 mm
Nennweite: DN 50
Menge: 4,000 St

**01.1830 Zulage für Passtück DN 65**
*** gemäß Ausführungsbeschreibung 17
Zulage für Passtück
Dämmstoffdicke: 60 mm
Nennweite: DN 65
Menge: 2,000 St

**01.1840 Zulage für Passtück DN 80**
*** gemäß Ausführungsbeschreibung 17
Zulage für Passtück
Dämmstoffdicke: 80 mm
Nennweite: DN 80
Menge: 2,000 St

**01.1850 Zulage für Passtück DN 125**
*** gemäß Ausführungsbeschreibung 17
Zulage für Passtück
Dämmstoffdicke: 100 mm
Nennweite: DN 125
Menge: 2,000 St

**01.1860 Zulage für Abflachung DN 32**
*** gemäß Ausführungsbeschreibung 17
Zulage für Abflachung
Dämmstoffdicke: 30 mm
Nennweite: DN 32
Menge: 6,000 St

**01.1870 Zulage für Abflachung DN 50**
*** gemäß Ausführungsbeschreibung 17
Zulage für Abflachung
Dämmstoffdicke: 50 mm
Nennweite: DN 50
Menge: 4,000 St

**01.1880 Zulage für Abflachung DN 65**
*** gemäß Ausführungsbeschreibung 17
Zulage für Abflachung
Dämmstoffdicke: 60 mm
Nennweite: DN 65
Menge: 2,000 St

**01.1890 Zulage für Abflachung DN 80**
*** gemäß Ausführungsbeschreibung 17
Zulage für Abflachung
Dämmstoffdicke: 80 mm
Nennweite: DN 80
Menge: 2,000 St

**01.1900 Zulage für Abflachung DN 125**
*** gemäß Ausführungsbeschreibung 17
Zulage für Abflachung
Dämmstoffdicke: 100 mm
Nennweite: DN 125
Menge: 2,000 St

**01.1910 Zulage für Ausschnitt DN 32-125**
*** gemäß Ausführungsbeschreibung 17
Zulage für Ausschnitt Thermometer, Manometer, Entleerung etc.
Nennweite: DN 32-125
Menge: 3,000 St

**01.1920 Dämmung von Lufttopf DN 80**
*** gemäß Ausführungsbeschreibung 17
Dämmung von Lufttopf DN 80
Dämm-Einlage aus Mineralfasermetten, Dämmdicke
nach GEG.
Menge: 4,000 St

**01.1930 Dämmung von Lufttopf DN 125**
*** gemäß Ausführungsbeschreibung 17
Dämmung von Lufttopf DN 125
Dämm-Einlage aus Mineralfasermetten, Dämmdicke
nach GEG.
Menge: 4,000 St

**01.1940 Dämmung von Lufttopf DN 150**
*** gemäß Ausführungsbeschreibung 17
Dämmung von Lufttopf DN 150
Dämm-Einlage aus Mineralfasermetten, Dämmdicke
nach GEG.
Menge: 4,000 St

**01.1950 Dämmung von Lufttopf DN 200**
*** gemäß Ausführungsbeschreibung 17
Dämmung von Lufttopf DN 200
Dämm-Einlage aus Mineralfasermetten, Dämmdicke
nach GEG.
Menge: 2,000 St

**01.1960 Dämmung von Lufttopf DN 300**
*** gemäß Ausführungsbeschreibung 17
Dämmung von Lufttopf DN 300
Dämm-Einlage aus Mineralfasermetten, Dämmdicke
nach GEG.
Menge: 4,000 St

**01.1970 Anarbeiten der Dämmung DN 32**
Anarbeiten der Dämmung
aufgrund der Herstellung eines Anschlusses an bestehende Rohrleitung. Einschließlich PVC-Ummantelung, Ausschnitte, Abänge etc.

Durchmesser der bestehenden Rohrleitung: DN 32
Durchmesser der Anschlussleitung: DN 32
Menge: 4,000 St

**01.1980 Anarbeiten der Dämmung DN 50**
Anarbeiten der Dämmung
aufgrund der Herstellung eines Anschlusses an bestehende Rohrleitung. Einschließlich PVC-Ummantelung, Ausschnitte, Abänge etc.

Durchmesser der bestehenden Rohrleitung: DN 50
Durchmesser der Anschlussleitung: DN 50
Menge: 4,000 St

**01.1990 Anarbeiten der Dämmung DN 65**
Anarbeiten der Dämmung
aufgrund der Herstellung eines Anschlusses an bestehende Rohrleitung. Einschließlich PVC-Ummantelung, Ausschnitte, Abänge etc.

Durchmesser der bestehenden Rohrleitung: DN 65
Durchmesser der Anschlussleitung: DN 65
Menge: 2,000 St

**01.2000 Anarbeiten der Dämmung DN 80**
Anarbeiten der Dämmung
aufgrund der Herstellung eines Anschlusses an bestehende Rohrleitung. Einschließlich PVC-Ummantelung, Ausschnitte, Abänge etc.

Durchmesser der bestehenden Rohrleitung: DN 80
Durchmesser der Anschlussleitung: DN 80
Menge: 2,000 St

**01.2010 Anarbeiten der Dämmung DN 125**
Anarbeiten der Dämmung
aufgrund der Herstellung eines Anschlusses an bestehende Rohrleitung. Einschließlich PVC-Ummantelung, Ausschnitte, Abänge etc.

Durchmesser der bestehenden Rohrleitung: DN 125
Durchmesser der Anschlussleitung: DN 125
Menge: 2,000 St

**01.2020 Rohrleitungskennzeichnung mit Texten und Pfeilen**
Rohrleitungskennzeichnung mit Texten und Pfeilen
für Versorgungsleitungen in Zentralen und abgehängten
Decken, mit farbigen selbstklebenden Folien oder Schildern aus
Polyester o.ä.
Zur Kennzeichnung von Medium, Versorgungsbereich und
Fließrichtung. Abstand der Beschilderung ca. 3 Meter.
Rohrleitung: Heizung-Vorlauf
Kennzeichnung: rot
Rohrleitung: Heizung-Rücklauf
Kennzeichnung: blau
Rohrleitung: Trinkwasser-kalt
Kennzeichung: grün
Menge: 56,000 St

**Ausführungsbeschreibung 18 R90 Rohrabschottung für nichtbrennbare Versorgungsleitu**
*R90 Rohrabschottung für nichtbrennbare Versorgungsleitungen*
R90 Rohrabschottung für nichtbrennbare Versorgungsleitungen
in Massivbauteilen und leichten Trennwänden. R90
Rohrabschottung für nichtbrennbare Versorgungsleitungen
Feuerwiderstandsfähige Rohrabschottungen mit nichtbrennbarer hochverdichteter Mineralfaser-Schale mit einem Schmelzpunkt von > 1000°C und notwendiger weiterführender Dämmung.

Ausführung:
Die Erstellung einer Rohrabschottung der Feuerwiderstandsklasse R 90. Hierzu ist die Schale
entweder formschlüssig in eine Kernbohrung einzupressen oder bei verbleibenden Restfugen bzw. im Durchbruch vollständig
einzumörteln (Mörtel MG II, IIa, III). Alternativ können in
Massivbauteilen Restspalte bis 30 mm Breite mit Brandschutzkitt verfüllt werden. Alle Rohrschalen sind mit verzinktem Bindedraht, 6 Windungen pro lfd. Meter, auf dem Rohr zu befestigen.

Die ordnungsgemäße Ausführung ist vom Ersteller der
Abschottung nach Abschluss der Arbeiten durch eine
Übereinstimmungserklärung zu bescheinigen.
Baustoffklasse: A2 nach DIN 4102-1
Schmelzpunkt: > 1000 °C nach DIN 4102-17
Rohdichte: > 150 kg/m³
Wärmeleitfähigkeit: 0,040 W/(mK) nach GeG

Angebotenes Fabrikat/Typ:

'............................................................'
(vom Bieter auszufüllen)

**01.2030 R90-Rohrdurchführung DN 32, d 100 mm**
*** gemäß Ausführungsbeschreibung 18
R90-Rohrdurchführung DN 32, d 100 mm
Nennweite:  DN 32
Rohrwerkstoff:  Stahl
Dämmstärke:  29 mm
Durchmesser:  100 mm
Kernbohrung-Durchmesser: 100 mm
Wandstärke: 200- 300 mm
Einschließlich dem Verfüllen des verbleibenden Ringspaltes
mit Mörtel (MG II, IIa, III) oder Kleber.
Menge: 6,000 St

**01.2040 R90-Rohrdurchführung DN 50, d 130 mm**
*** gemäß Ausführungsbeschreibung 18
R90-Rohrdurchführung DN 50, d 130 mm
Nennweite:  DN 50
Rohrwerkstoff:  Stahl
Dämmstärke:  38 mm
Durchmesser:  130 mm
Kernbohrung-Durchmesser: 130 mm
Wandstärke: 200- 300 mm
Einschließlich dem Verfüllen des verbleibenden Ringspaltes
mit Mörtel (MG II, IIa, III) oder Kleber.
Menge: 2,000 St

**01.2050 R90-Rohrdurchführung DN 65, d 150 mm**
*** gemäß Ausführungsbeschreibung 18
R90-Rohrdurchführung DN 65, d 150 mm
Nennweite:  DN 65
Rohrwerkstoff:  Stahl
Dämmstärke:  52 mm
Durchmesser:  150 mm
Kernbohrung-Durchmesser: 150 mm
Wandstärke: 200- 300 mm
Einschließlich dem Verfüllen des verbleibenden Ringspaltes
mit Mörtel (MG II, IIa, III) oder Kleber.
Menge: 2,000 St

**01.2060 R90-Rohrdurchführung DN 80, d 220 mm**
*** gemäß Ausführungsbeschreibung 18
R90-Rohrdurchführung DN 80, d 220 mm
Nennweite:  DN 80
Rohrwerkstoff:  Stahl
Dämmstärke:  65,5 mm
Durchmesser:  220 mm
Kernbohrung-Durchmesser: 220 mm
Wandstärke: 200- 300 mm
Einschließlich dem Verfüllen des verbleibenden Ringspaltes
mit Mörtel (MG II, IIa, III) oder Kleber.
Menge: 2,000 St

**01.2070 Entleeren, Füllen, Abdrücken, Spülen, Entlüften**
*** Pauschalposition
Entleeren, Füllen, Abdrücken, Spülen, Entlüften der Teil-Anlage
einschließlich Spülen der Leitungen und gründlicher Entlüftung.
(Die Ableitung des Heizungswassers ist zu überwachen).
Nach einer Woche Betriebszeit sind alle Anlagen nochmals
gründlich zu entlüften und die Schmutzfänger zu reinigen.

Anlagenvolumen: ca. 1.200 Liter
Anforderung an das Füllwasser (Erstbefüllung)
- aufbereitetes vollentsalztes Füllwasser ca. 1.200 l
  (Leitfähigkeit < = 100 Microsiemens/cm) mittels
  mobiler Aufbereitungsanlage.

Die Kosten für die Bereitstellung der mobilen Füllwasser-
Aufbereitungsanlage zur Vollentsalzung, einschl. der
Verbrauchsmaterialien (Harz u.ä.) für die o. g.
Füllwassermenge ist in den Einheitspreis
einzukalkulieren.

Einschließlich
- Betriebsbuch VES-Wasser in Plastikhülle
  zur Erfassung der Füllwassermengen
- Kennzeichnungsaufkleber VES-Wasser,
  Dass Anlage mit VE-Wasser gefüllt ist,
  wasserfest, beschreibbar
- schriftlicher Bestätigung (Druckprobe, Anlagenspülung) inkl. Angabe der tatsächlichen Füllmenge und der Leitfähigkeit.

Das komplette Schulareal, bestehend aus Sporthalle, Mensa, Altbau, Hausmeisterwohnung und Grundschule ist eigenständig zu entlüften bzw. nach zu entlüften.
Menge: 1,000 psch

**01.2080 Bedienungs-Einweisung**
*** Pauschalposition
Bedienungs-Einweisung
des Hausverwalters sowie eines technischen Mitarbeiters des
Energiemanagements in die Bedienung und Wartung der
Heizungsanlage.
Einschließlich schriftlicher Einweisungsbestätigung.
Menge: 1,000 psch

**01.2090 Revisionsunterlagen - Anlagentechnik**
*** Pauschalposition
Revisionsunterlagen - Anlagentechnik
Spätestens 14 Tage vor der Abnahme der Leistungen sind die
nachfolgend aufgeführten Revisionsunterlagen zu übergeben.
Gliederung und Inhalt der Revisionsunterlagen:
1. Allgemeine Beschreibung der Anlage
2. Inbetriebnahmehinweise
3. Behördliche Unterlagen (TÜV, Schornsteinfeger, Druckbehälterprüfungen, Fachunternehmerbescheinigung, Gasantrag u.ä.)
4. Betriebs- und Wartungshinweise, Kontrollen (Wartungsplan), Bedienungsanleitungen, Einbaubeispiele / Montageanleitung
5. Prospekte/Datenblätter/Explosionszeichnungen/System-
  beschreibungen, Ersatzteillisten mit Markierung der entsprechenden Typen und der zutreffenden techn. Daten, Sortierung bzw. Reihenfolge analog zu den Schlussrechnungspositionen
6. Protokolle, Bescheinigungen
 -  Einweisungsprotokoll unterschrieben vom
  Eingewiesenen (Hausverwalter, Mitarbeiter
  Energiemanagement etc.) über alle neu
  installierten Anlagenteile
 -  Inbetriebnahmeprotokoll unterschrieben vom AG
 -  Bescheinigungen von Druckproben und Tests
 -  Einregulierungsprotokolle (hydraul. Abgleich)
 -  Protokoll über die Spülung der Anlage
 -  Protokoll über Heizwasser-Qualität (VDI2035)
 -  Brandschutzdokumentation/ Übereinstimmungserklärungen
1. Revisionspläne, Papierpausen, farbig angelegt, Maßstab (Schema) und Größe gemäß dem ausgegebenen Format
 -  Revisionszeichnungen von allen verlegten Anlagenteilen im  Maßstab 1:50, einschließlich Beschriftung mit Fabrikats-  und Typenbezeichnung der eingebauten Anlagenteile
 -  Schaltschema, Beschriftung wie vor
 -  Strangschemen, Bezeichnung und Beschriftung wie vor
1. CD/DVD - Dokumentation

Diese Unterlagen sind 3-fach, in Ordnern DIN A4 geordnet und beschriftet, mit Inhaltsübersicht und Registerblättern zu übergeben.

Sämtliche Ordner haben zusätzlich jeweils einen Datenträger (CD-Rom oder DVD-Rom) zu enthalten, worauf sämtliche oben geforderten Unterlagen nochmals in geeignetem Format (dwg, doc, xls, pdf) gespeichert sind.

Das hydraulische Anlagenschema nach 3.7 DIN 18 380 ist farbig anzulegen und im Heizraum unter Glas aufzuhängen.
Menge: 1,000 psch

### Titel 02 Demontage

**Ausführungsbeschreibung 19 Demontage und Entsorgung von Versorgungsleitungen**
*Demontage und Entsorgung von Versorgungsleitungen*
Demontage und Entsorgung von Versorgungsleitungen
(Gewinderohr, nahtloses Stahlrohr, Siederohr etc.)
komplett mit allen Form- und Verbindungsstücken, Armaturen
etc., einschließlich Auftrennen, evtl. Zerschneiden, aus dem Gebäude transportieren
und entsorgen, inklusive Wärmedämmung und Blechmantel.
Befestigungen sind putzbündig abzutrennen.

**02.0010 Demontage von Versorgungsleitungen DN 12 bis DN 32**
*** gemäß Ausführungsbeschreibung 19
Demontage von Versorgungsleitungen
Nennweite: DN 12 bis DN 32
Menge: 17,000 m

**02.0020 Demontage von Versorgungsleitungen DN 40 bis DN 50**
*** gemäß Ausführungsbeschreibung 19
Demontage von Versorgungsleitungen
Nennweite: DN 40 bis 50
Menge: 2,000 m

**02.0030 Demontage von Versorgungsleitungen DN 65 bis DN 80**
*** gemäß Ausführungsbeschreibung 19
Demontage von Versorgungsleitungen
Nennweite: DN 65 bis DN 80
Menge: 2,000 m

### Titel 03 Stundenlohnarbeiten

*Hinweis: Stundenlohnarbeiten auf Anordnung des AG*
Es besteht kein Anspruch auf Beauftragung der gesamten Stundenzahl

Der Verrechnungssatz für die jeweilige Arbeitskraft umfasst sämtliche Aufwendungen wie Lohn- und Gehaltskosten, Lohn- und Gehaltsnebenkosten, Zuschläge, lohngebundene und lohnabhängige Kosten, sonstige Sozialkosten, Gemeinkosten, Wagnis und Gewinn.

**03.0010 Obermonteur/-in sämtliche Kosten/Zuschläge**
STLB-Bau 2024-10 091
Stundenlohnarbeiten durch Obermonteur/-in
der Verrechnungssatz für die jeweilige Arbeitskraft umfasst sämtliche Aufwendungen wie Lohn- und Gehaltskosten, Lohn- und Gehaltsnebenkosten, Zuschläge, lohngebundene und lohnabhängige Kosten, sonstige Sozialkosten, Gemeinkosten, Wagnis und Gewinn.
Menge: 5,000 h

**03.0020 Monteur/-in sämtliche Kosten/Zuschläge**
STLB-Bau 2024-10 091
Stundenlohnarbeiten durch Monteur/-in
der Verrechnungssatz für die jeweilige Arbeitskraft umfasst sämtliche Aufwendungen wie Lohn- und Gehaltskosten, Lohn- und Gehaltsnebenkosten, Zuschläge, lohngebundene und lohnabhängige Kosten, sonstige Sozialkosten, Gemeinkosten, Wagnis und Gewinn.
Menge: 5,000 h

**03.0030 Helfer/-in sämtliche Kosten/Zuschläge**
STLB-Bau 2024-10 091
Stundenlohnarbeiten durch Helfer/-in
der Verrechnungssatz für die jeweilige Arbeitskraft umfasst sämtliche Aufwendungen wie Lohn- und Gehaltskosten, Lohn- und Gehaltsnebenkosten, Zuschläge, lohngebundene und lohnabhängige Kosten, sonstige Sozialkosten, Gemeinkosten, Wagnis und Gewinn.
Menge: 5,000 h
